# Piso vinílico heterogéneo, en lamas

- Propiedad del archivo: CYPE Ingenieros S.A.
- Formato: FIEBDC-3/2016
- Programa: Generador de precios de la construcción. CYPE Ingenieros, S.A.
- Fecha: 17/05/2024
- Ámbito geográfico: Argentina
- Divisa: ARS
- Costes indirectos: 3 %
- Gastos generales: 13 %
- Beneficio industrial: 6 %
- IVA: 21 %

## R Revestimientos

### RS Pisos

#### RSS De caucho, de linóleo y vinílicos

**RSS048** m² Piso vinílico heterogéneo, en lamas.
Piso vinílico heterogéneo acabado imitación madera, Clase 23: Doméstico intenso, suministrado en lamas de 177,8x1219,2x5 mm. Colocación en obra: mediante el sistema 'Loose-Lay', previa fijación con adhesivo de la hilada central, sobre capa fina de nivelación.
Criterio de valoración económica: El precio no incluye la capa fina de nivelación.
Incluye: Replanteo y recorte del piso. Fijación de las piezas de la hilada central, con adhesivo. Colocación y fijación de las sucesivas hiladas. Resolución de encuentros y puntos singulares. Eliminación y limpieza del material sobrante. Limpieza final del piso.
Criterio de cómputo de proyecto: Superficie útil, medida según documentación gráfica de Proyecto, deduciendo los huecos de superficie mayor de 1 m².
Criterio de cómputo de obra: Se medirá la superficie realmente ejecutada según especificaciones de Proyecto, deduciendo los huecos de superficie mayor de 1 m².

| Código | Ud | Descripción | Rendimiento | Precio | Importe |
|---|---|---|---|---|---|
| mt18adq020d | kg | Adhesivo, a base de copolímeros acrílicos modificados en dispersión acuosa, sin disolventes, color beige, para aplicar en interiores, para el embadurnado de pavimentos de PVC, linóleo y moquette. (material) | 0.075 | 48.76 | 3.657 |
| mt18pve040Dr | m² | Lama heterogénea de PVC, autoportante, para interior, acabado imitación madera, de 177,8x1219,2x5 mm, Clase 23: Doméstico intenso según ISO 10874, bactericida, Euroclase B-s2, d0 de reacción al fuego. (material) | 1.05 | 264.62 | 277.851 |
| mo026 | h | Oficial colocador de revestimientos flexibles. (mano de obra) | 0.157 | 11912.66 | 1870.288 |
| mo064 | h | Medio oficial colocador de revestimientos flexibles. (mano de obra) | 0.157 | 8905.02 | 1398.088 |
| % | % | Herramientas | 2 % | 3549.884 | 70.998 |
|  |  | Costes directos |  |  | 3620.882 |

Residuos:
- colocación: mt18pve040Dr; factor de residuo 0.0445101

## Recursos

**mt18pve040Dr** m² Lama heterogénea de PVC
Datos técnicos: Coste energético 350.706 MJ; Emisión de CO2 38.437 kg; Código LER 17 02 03; Masa del elemento 7.842 kg; Volumen 0.01307 m3
Residuos:
- embalaje: re170203 Plástico. (componente de residuo); rendimiento 0.035 kg; Código LER 17 02 03; Masa del elemento 1 kg; Volumen 0.001667 m3
