# Bacha de apoyo, de porcelana sanitaria

- Propiedad del archivo: CYPE Ingenieros S.A.
- Formato: FIEBDC-3/2016
- Programa: Generador de precios de la construcción. CYPE Ingenieros, S.A.
- Fecha: 17/05/2024
- Ámbito geográfico: Argentina
- Divisa: ARS
- Costes indirectos: 3 %
- Gastos generales: 13 %
- Beneficio industrial: 6 %
- IVA: 21 %

## S Señalización y equipamiento

### SA Artefactos sanitarios

#### SAL Bachas

**SAL005** Ud Bacha de apoyo, de porcelana sanitaria.
Bacha de porcelana sanitaria, de apoyo, gama media, color blanco, de 650x420 mm, y desagüe, color blanco. Incluso juego de fijación y silicona para sellado de juntas.
Criterio de valoración económica: El precio no incluye la mesada ni la grifería.
Incluye: Replanteo. Colocación y fijación del aparato. Montaje del desagüe. Conexión a la red de evacuación. Comprobación de su correcto funcionamiento. Sellado de juntas.
Criterio de cómputo de proyecto: Número de unidades previstas, según documentación gráfica de Proyecto.
Criterio de cómputo de obra: Se medirá el número de unidades realmente colocadas según especificaciones de Proyecto.

| Código | Ud | Descripción | Rendimiento | Precio | Importe |
|---|---|---|---|---|---|
| mt30lps040dd | Ud | Bacha de porcelana sanitaria, de apoyo, gama media, color blanco, de 650x420 mm, con juego de fijación. (material) | 1 | 108593.91 | 108593.910 |
| mt36www005b | Ud | Acoplamiento a pared acodado con plafón, de PVC, serie B, color blanco, para evacuación de aguas residuales (a baja y alta temperatura) en el interior de los edificios, enlace mixto de 1 1/4"x40 mm de diámetro, con válvula de desagüe. (material) | 1 | 130.46 | 130.460 |
| mt30www005 | Ud | Cartucho de 300 ml de silicona ácida monocomponente, fungicida, para sellado de juntas en ambientes húmedos. (material) | 0.012 | 3075.61 | 36.907 |
| mo008 | h | Oficial plomero. (mano de obra) | 1.187 | 12241.03 | 14530.103 |
| % | % | Herramientas | 2 % | 123291.380 | 2465.828 |
|  |  | Costes directos |  |  | 125757.208 |

Residuos:
- colocación: mt30www005 Cartucho de 300 ml de silicona ácida monocomponente, fungicida, para sellado de juntas en ambientes húmedos; factor de residuo 0.06

## Recursos

**mt30lps040dd** Ud Bacha de porcelana sanitaria, de apoyo, gama media, color blanco, de 650x420 mm, con juego de fijación
Datos técnicos: Coste energético 82.769 MJ; Emisión de CO2 73.569 kg
Residuos:
- embalaje: re150101 Envases de papel y cartón. (componente de residuo); rendimiento 1.494 kg; Código LER 15 01 01; Masa del elemento 1 kg; Volumen 0.001333 m3

**mt30www005** Ud Cartucho de 300 ml de silicona ácida monocomponente, fungicida, para sellado de juntas en ambientes húmedos
Datos técnicos: Coste energético 87.088 MJ; Emisión de CO2 3.667 kg; Código LER 17 09 04; Masa del elemento 0.45 kg; Volumen 0.0003 m3
Residuos:
- embalaje: re170203 Plástico. (componente de residuo); rendimiento 0.1 kg; Código LER 17 02 03; Masa del elemento 1 kg; Volumen 0.001667 m3
