# Placa para mesada

- Propiedad del archivo: CYPE Ingenieros S.A.
- Formato: FIEBDC-3/2016
- Programa: Generador de precios de la construcción. CYPE Ingenieros, S.A.
- Fecha: 17/05/2024
- Ámbito geográfico: Argentina
- Divisa: ARS
- Costes indirectos: 3 %
- Gastos generales: 13 %
- Beneficio industrial: 6 %
- IVA: 21 %

## S Señalización y equipamiento

### SC Cocinas/galerías

#### SCE Electrodomésticos

**SCE030** Ud Placa para mesada.
Placa vitrocerámica, de 300 mm de ancho, 55 mm de altura y 520 mm de profundidad, color negro, 2 zonas y potencia 2900 W.
Incluye: Replanteo. Colocación del aparato. Sellado de juntas. Conexión a la red eléctrica. Comprobación de su correcto funcionamiento.
Criterio de cómputo de proyecto: Número de unidades previstas, según documentación gráfica de Proyecto.
Criterio de cómputo de obra: Se medirá el número de unidades realmente colocadas según especificaciones de Proyecto.

| Código | Ud | Descripción | Rendimiento | Precio | Importe |
|---|---|---|---|---|---|
| mt32pvs010fa | Ud | Placa vitrocerámica, de 300 mm de ancho, 55 mm de altura y 520 mm de profundidad, color negro, 2 zonas y potencia 2900 W. (material) | 1 | 2430.22 | 2430.220 |
| mo003 | h | Oficial electricista. (mano de obra) | 0.54 | 12241.03 | 6610.156 |
| % | % | Herramientas | 2 % | 9040.376 | 180.808 |
|  |  | Costes directos |  |  | 9221.184 |

## Recursos

**mt32pvs010fa** Ud Placa vitrocerámica
Datos técnicos: Coste energético 51.833 MJ; Emisión de CO2 3.985 kg
Residuos:
- embalaje: re150101 Envases de papel y cartón. (componente de residuo); rendimiento 1.069 kg; Código LER 15 01 01; Masa del elemento 1 kg; Volumen 0.001333 m3
- embalaje: re170604 Materiales de aislamiento distintos de los especificados en los códigos 17 06 01 y 17 06 03. (componente de residuo); rendimiento 0.053 kg; Código LER 17 06 04; Masa del elemento 1 kg; Volumen 0.001667 m3
