# Banda protectora de PVC

- Propiedad del archivo: CYPE Ingenieros S.A.
- Formato: FIEBDC-3/2016
- Programa: Generador de precios de la construcción. CYPE Ingenieros, S.A.
- Fecha: 17/05/2024
- Ámbito geográfico: Argentina
- Divisa: ARS
- Costes indirectos: 3 %
- Gastos generales: 13 %
- Beneficio industrial: 6 %
- IVA: 21 %

## S Señalización y equipamiento

### SD Protecciones

#### SDP Bandas protectoras de paramentos verticales

**SDP011** m Banda protectora de PVC.
Banda protectora de PVC, de 400 mm de ancho y 4,5 mm de espesor, de color gris, fijada mediante tornillos al paramento.
Incluye: Replanteo de los puntos de fijación. Fijación de la banda al paramento vertical.
Criterio de cómputo de proyecto: Longitud medida a ejes, según documentación gráfica de Proyecto.
Criterio de cómputo de obra: Se medirá, a ejes, la longitud realmente ejecutada según especificaciones de Proyecto.

| Código | Ud | Descripción | Rendimiento | Precio | Importe |
|---|---|---|---|---|---|
| mt53pdi010fa | m | Banda protectora de PVC, de 400 mm de ancho y 4,5 mm de espesor, de color gris, Euroclase B-s1, d0 de reacción al fuego. (material) | 1.05 | 762.66 | 800.793 |
| mt12ppl016 | Ud | Tornillo autorroscante protegido contra la oxidación. (material) | 4 | 0.49 | 1.960 |
| mo011 | h | Oficial montador. (mano de obra) | 0.054 | 12241.03 | 661.016 |
| mo080 | h | Medio oficial montador. (mano de obra) | 0.054 | 8905.02 | 480.871 |
| % | % | Herramientas | 2 % | 1944.640 | 38.893 |
|  |  | Costes directos |  |  | 1983.533 |

Residuos:
- colocación: mt53pdi010fa Banda protectora de PVC, de 400 mm de ancho y 4,5 mm de espesor, de color gris, Euroclase B-s1, d0 de reacción al fuego; factor de residuo 0.028
- colocación: mt12ppl016 Tornillo autorroscante protegido contra la oxidación; factor de residuo 0.00538462

## Recursos

**mt53pdi010fa** m Banda protectora de PVC, de 400 mm de ancho y 4,5 mm de espesor, de color gris, Euroclase B-s1, d0 de reacción al fuego
Datos técnicos: Coste energético 111.016 MJ; Emisión de CO2 12.214 kg; Código LER 17 02 03; Masa del elemento 2.5 kg; Volumen 0.004167 m3
Residuos:
- embalaje: re170203 Plástico. (componente de residuo); rendimiento 0.003 kg; Código LER 17 02 03; Masa del elemento 1 kg; Volumen 0.001667 m3

**mt12ppl016** Ud Tornillo autorroscante protegido contra la oxidación
Datos técnicos: Coste energético 0.062 MJ; Emisión de CO2 0.010 kg; Código LER 17 04 05; Masa del elemento 0.0013 kg
Residuos:
- embalaje: re150101 Envases de papel y cartón. (componente de residuo); rendimiento 0.001 kg; Código LER 15 01 01; Masa del elemento 1 kg; Volumen 0.001333 m3
