# Embellecedor flexible de PVC, para remate de lámina de espuma de poliuretano de alta densidad

- Propiedad del archivo: CYPE Ingenieros S.A.
- Formato: FIEBDC-3/2016
- Programa: Generador de precios de la construcción. CYPE Ingenieros, S.A.
- Fecha: 17/05/2024
- Ámbito geográfico: Argentina
- Divisa: ARS
- Costes indirectos: 3 %
- Gastos generales: 13 %
- Beneficio industrial: 6 %
- IVA: 21 %

## S Señalización y equipamiento

### SD Protecciones

#### SDR Láminas y paneles protectores para revestimientos murales

**SDR100** m Embellecedor flexible de PVC, para remate de lámina de espuma de poliuretano de alta densidad.
Embellecedor flexible de PVC, de 1 cm de diámetro, color blanco, para remate de lámina de espuma de poliuretano de alta densidad, suministrado en rollos de 1000 cm de longitud. Colocación en obra: con cola.
Incluye: Preparación y limpieza del paramento vertical. Replanteo. Aplicación del adhesivo. Colocación del elemento.
Criterio de cómputo de proyecto: Longitud medida a ejes, según documentación gráfica de Proyecto.
Criterio de cómputo de obra: Se medirá, a ejes, la longitud realmente ejecutada según especificaciones de Proyecto.

| Código | Ud | Descripción | Rendimiento | Precio | Importe |
|---|---|---|---|---|---|
| mt53pdi090a | m | Embellecedor flexible de PVC, de 1 cm de diámetro, color blanco, para remate de lámina de espuma de poliuretano de alta densidad, suministrado en rollos de 1000 cm de longitud. (material) | 1 | 54.78 | 54.780 |
| mt29cam030 | Ud | Aerosol de 400 ml de cola, transparente, para uso interior y exterior. (material) | 0.1 | 95.19 | 9.519 |
| mo080 | h | Medio oficial montador. (mano de obra) | 0.054 | 8905.02 | 480.871 |
| % | % | Herramientas | 2 % | 545.170 | 10.903 |
|  |  | Costes directos |  |  | 556.073 |

Residuos:
- colocación: mt53pdi090a; factor de residuo 0.047675

## Recursos

**mt53pdi090a** m Embellecedor flexible de PVC
Datos técnicos: Coste energético 6.771 MJ; Emisión de CO2 0.241 kg; Código LER 17 02 03; Masa del elemento 0.08 kg; Volumen 0.000133 m3
Residuos:
- embalaje: re170203 Plástico. (componente de residuo); rendimiento 0.002 kg; Código LER 17 02 03; Masa del elemento 1 kg; Volumen 0.001667 m3
