# Flexo de ducha

- Propiedad del archivo: CYPE Ingenieros S.A.
- Formato: FIEBDC-3/2016
- Programa: Generador de precios de la construcción. CYPE Ingenieros, S.A.
- Fecha: 08/10/2024
- Ámbito geográfico: Argentina
- Divisa: ARS
- Costes indirectos: 3 %
- Gastos generales: 13 %
- Beneficio industrial: 6 %
- IVA: 21 %

## S Señalización y equipamiento

### SG Griferías

#### SGD Para duchas

**SGD084** Ud Flexo de ducha.
Flexo de ducha liso, de 1,75 m de longitud, acabado cromado, con racor de conexión con rosca cilíndrica GAS hembra de 1/2", en ambos extremos, presión máxima 5 bar, temperatura máxima 70°C. Incluso juntas elásticas.
Incluye: Conexionado y comprobación de su correcto funcionamiento.
Criterio de cómputo de proyecto: Número de unidades previstas, según documentación gráfica de Proyecto.
Criterio de cómputo de obra: Se medirá el número de unidades realmente colocadas según especificaciones de Proyecto.

| Código | Ud | Descripción | Rendimiento | Precio | Importe |
|---|---|---|---|---|---|
| mt31gro137a | Ud | Flexo de ducha liso, de 1,75 m de longitud, acabado cromado, con racor de conexión con rosca cilíndrica GAS hembra de 1/2", en ambos extremos, presión máxima 5 bar, temperatura máxima 70°C, incluso juntas elásticas. (material) | 1 | 38405.44 | 38405.440 |
| mo008 | h | Oficial plomero. (mano de obra) | 0.065 | 33423.53 | 2172.529 |
| % | % | Herramientas | 2 % | 40577.969 | 811.559 |
|  |  | Costes directos |  |  | 41389.528 |
