# Mueble base para bacha

- Propiedad del archivo: CYPE Ingenieros S.A.
- Formato: FIEBDC-3/2016
- Programa: Generador de precios de la construcción. CYPE Ingenieros, S.A.
- Fecha: 17/05/2024
- Ámbito geográfico: Argentina
- Divisa: ARS
- Costes indirectos: 3 %
- Gastos generales: 13 %
- Beneficio industrial: 6 %
- IVA: 21 %

## S Señalización y equipamiento

### SM Baños

#### SMN Muebles

**SMN010** Ud Mueble base para bacha.
Mueble de baño (módulo base), para bacha de semiencastrar, con acabado lacado brillante blanco, de 750 mm de ancho. Incluso elementos de fijación. Totalmente montado.
Incluye: Replanteo del emplazamiento y marcado de los puntos de fijación. Montaje del mueble.
Criterio de cómputo de proyecto: Número de unidades previstas, según documentación gráfica de Proyecto.
Criterio de cómputo de obra: Se medirá el número de unidades realmente colocadas según especificaciones de Proyecto.

| Código | Ud | Descripción | Rendimiento | Precio | Importe |
|---|---|---|---|---|---|
| mt31mps010a | Ud | Mueble de baño (módulo base), para bacha de semiencastrar, con acabado lacado brillante blanco, de 750 mm de ancho. (material) | 1 | 225958.66 | 225958.660 |
| mo011 | h | Oficial montador. (mano de obra) | 0.575 | 12241.03 | 7038.592 |
| mo080 | h | Medio oficial montador. (mano de obra) | 0.575 | 8905.02 | 5120.387 |
| % | % | Herramientas | 2 % | 238117.639 | 4762.353 |
|  |  | Costes directos |  |  | 242879.992 |
