# Electrobomba sumergible

- Propiedad del archivo: CYPE Ingenieros S.A.
- Formato: FIEBDC-3/2016
- Programa: Generador de precios de la construcción. CYPE Ingenieros, S.A.
- Fecha: 08/10/2024
- Ámbito geográfico: Argentina
- Divisa: ARS
- Costes indirectos: 3 %
- Gastos generales: 13 %
- Beneficio industrial: 6 %
- IVA: 21 %

## U Urbanización interior del lote

### UA Alcantarillado

#### UAB Bombas de achique

**UAB005** Ud Electrobomba sumergible.
Conjunto de dos bombas iguales, una de ellas de reserva, siendo cada una de ellas una electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y tablero eléctrico con doble condensador e interruptor automático magnetotérmico, kit de descenso y anclaje automático. Incluso accesorios, uniones y piezas especiales para la instalación de las electrobombas.
Incluye: Replanteo. Colocación de las bombas. Colocación y fijación de cañerías y accesorios.
Criterio de cómputo de proyecto: Número de unidades previstas, según documentación gráfica de Proyecto.
Criterio de cómputo de obra: Se medirá el número de unidades realmente ejecutadas según especificaciones de Proyecto.

| Código | Ud | Descripción | Rendimiento | Precio | Importe |
|---|---|---|---|---|---|
| mt36bse150aaa | Ud | Electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y tablero eléctrico con doble condensador e interruptor automático magnetotérmico. (material) | 2 | 24587.15 | 49174.300 |
| mt36bse007a | Ud | Kit de descenso y anclaje automático para electrobomba sumergible, de hierro fundido. (material) | 2 | 4625.46 | 9250.920 |
| mt36bse006a | Ud | Regulador de nivel para aguas limpias, con cable de 3 m. (material) | 2 | 351.63 | 703.260 |
| mt36bom020 | Ud | Accesorios para instalación de bomba sumergible portátil, para achique de aguas, instalada en cámara de inspección enterrada y conexión a la red de evacuación. (material) | 2 | 353.84 | 707.680 |
| mt36bom060a | Ud | Instalación de bomba sumergible portátil, para achique de aguas, en cámara de inspección enterrada y conexión a la red eléctrica. (material) | 2 | 236.42 | 472.840 |
| mo008 | h | Oficial plomero. (mano de obra) | 1.727 | 33423.53 | 57722.436 |
| mo107 | h | Medio oficial plomero. (mano de obra) | 1.727 | 24268.44 | 41911.596 |
| mo003 | h | Oficial electricista. (mano de obra) | 2.893 | 33423.53 | 96694.272 |
| % | % | Herramientas | 2 % | 256637.304 | 5132.746 |
|  |  | Costes directos |  |  | 261770.050 |

## Recursos

**mt36bse150aaa** Ud Electrobomba sumergible
Datos técnicos: Coste energético 1042.373 MJ; Emisión de CO2 71.889 kg
Residuos:
- embalaje: re150101 Envases de papel y cartón. (componente de residuo); rendimiento 1.604 kg; Código LER 15 01 01; Masa del elemento 1 kg; Volumen 0.001333 m3
