# Electrobomba sumergible

- Propiedad del archivo: CYPE Ingenieros S.A.
- Formato: FIEBDC-3/2016
- Programa: Generador de precios de la construcción. CYPE Ingenieros, S.A.
- Fecha: 08/10/2024
- Ámbito geográfico: Argentina
- Divisa: ARS
- Costes indirectos: 3 %
- Gastos generales: 13 %
- Beneficio industrial: 6 %
- IVA: 21 %

## U Urbanización interior del lote

### UG Acumulación y gestión de aguas pluviales

#### UGS Sistemas de conducción de agua

**UGS020** Ud Electrobomba sumergible.
Electrobomba sumergible de acero inoxidable, caudal máximo 250 l/min, altura máxima de impulsión 10 m, con motor, de 0,9 kW, alimentación a 220/240 V y 50-60 Hz, con regulador de nivel incorporado y cable eléctrico de conexión de 10 metros con tomacorriente tipo shuko.
Incluye: Replanteo. Colocación. Conexionado y comprobación de su correcto funcionamiento.
Criterio de cómputo de proyecto: Número de unidades previstas, según documentación gráfica de Proyecto.
Criterio de cómputo de obra: Se medirá el número de unidades realmente ejecutadas según especificaciones de Proyecto.

| Código | Ud | Descripción | Rendimiento | Precio | Importe |
|---|---|---|---|---|---|
| mt37eqp040a | Ud | Electrobomba sumergible de acero inoxidable, caudal máximo 250 l/min, altura máxima de impulsión 10 m, con motor, de 0,9 kW, alimentación a 220/240 V y 50-60 Hz, con regulador de nivel incorporado y cable eléctrico de conexión de 10 metros con tomacorriente tipo shuko. (material) | 1 | 5912.69 | 5912.690 |
| mo008 | h | Oficial plomero. (mano de obra) | 0.863 | 33423.53 | 28844.506 |
| mo107 | h | Medio oficial plomero. (mano de obra) | 0.863 | 24268.44 | 20943.664 |
| % | % | Herramientas | 2 % | 55700.860 | 1114.017 |
|  |  | Costes directos |  |  | 56814.877 |

## Recursos

**mt37eqp040a** Ud Electrobomba sumergible de acero inoxidable
Datos técnicos: Coste energético 284.410 MJ; Emisión de CO2 20.541 kg
Residuos:
- embalaje: re150101 Envases de papel y cartón. (componente de residuo); rendimiento 1.576 kg; Código LER 15 01 01; Masa del elemento 1 kg; Volumen 0.001333 m3
