# Aporte de tierra vegetal

- Propiedad del archivo: CYPE Ingenieros S.A.
- Formato: FIEBDC-3/2016
- Programa: Generador de precios de la construcción. CYPE Ingenieros, S.A.
- Fecha: 30/05/2025
- Ámbito geográfico: Argentina
- Divisa: ARS
- Costes indirectos: 3 %
- Gastos generales: 13 %
- Beneficio industrial: 6 %
- IVA: 21 %

## U Urbanización interior del lote

### UJ Jardinería

#### UJA Acondicionamiento del terreno

**UJA050** m³ Aporte de tierra vegetal.
Aporte de tierra vegetal cribada y fertilizada, suministrada en sacos y extendida con medios mecánicos, mediante miniretroexcavadora, en capas de espesor uniforme y sin producir daños a las plantas existentes.
Incluye: Acopio de la tierra vegetal. Extendido y perfilado de la tierra vegetal. Señalización y protección del terreno.
Criterio de cómputo de proyecto: Volumen medido según documentación gráfica de Proyecto.
Criterio de cómputo de obra: Se medirá el volumen realmente ejecutado según especificaciones de Proyecto.

| Código | Ud | Descripción | Rendimiento | Precio | Importe |
|---|---|---|---|---|---|
| mt48tie035b | m³ | Tierra vegetal cribada y fertilizada, suministrada en sacos. (material) | 1.12 | 647.26 | 724.931 |
| mq01exn010i | h | Miniretroexcavadora sobre neumáticos, de 37,5 kW. (maquinaria) | 0.1 | 36000.55 | 3600.055 |
| mo115 | h | Ayudante de jardinero. (mano de obra) | 0.216 | 24452.14 | 5281.662 |
| % | % | Herramientas | 2 % | 9606.648 | 192.133 |
|  |  | Costes directos |  |  | 9798.781 |

Residuos:
- colocación: mt48tie035b Tierra vegetal cribada y fertilizada, suministrada en sacos; factor de residuo 0.003

## Recursos

**mt48tie035b** m³ Tierra vegetal cribada y fertilizada, suministrada en sacos
Datos técnicos: Coste energético 574.000 MJ; Emisión de CO2 41.000 kg; Código LER 17 05 04; Masa del elemento 2050 kg; Volumen 1.28125 m3
