# Rejilla electrosoldada, para protección de cantero

- Propiedad del archivo: CYPE Ingenieros S.A.
- Formato: FIEBDC-3/2016
- Programa: Generador de precios de la construcción. CYPE Ingenieros, S.A.
- Fecha: 17/05/2024
- Ámbito geográfico: Argentina
- Divisa: ARS
- Costes indirectos: 3 %
- Gastos generales: 13 %
- Beneficio industrial: 6 %
- IVA: 21 %

## U Urbanización interior del lote

### UM Equipamiento urbano

#### UMA Protecciones de canteros

**UMA030** Ud Rejilla electrosoldada, para protección de cantero.
Rejilla electrosoldada antideslizante, de 900x900 mm, acabado galvanizado en caliente, formada por dos piezas simétricas, realizadas con pletinas portantes de acero laminado S235JR, en perfil plano laminado en caliente, de 30x2 mm, separadas 34 mm entre sí, separadores de varilla cuadrada retorcida, de acero con bajo contenido en carbono ISO 16120-2 C4D, de 4 mm de lado, separados 38 mm entre sí y marco de acero laminado S235JR, en perfil omega laminado en caliente, de 30x2 mm, para protección de cantero, colocada sobre el marco de apoyo. Incluso replanteo y marco de apoyo.
Incluye: Replanteo. Colocación del marco de apoyo. Montaje de la rejilla.
Criterio de cómputo de proyecto: Número de unidades previstas, según documentación gráfica de Proyecto.
Criterio de cómputo de obra: Se medirá el número de unidades realmente ejecutadas según especificaciones de Proyecto.

| Código | Ud | Descripción | Rendimiento | Precio | Importe |
|---|---|---|---|---|---|
| mt07rel030i | Ud | Rejilla electrosoldada antideslizante, de 900x900 mm, acabado galvanizado en caliente, formada por dos piezas simétricas, realizadas con pletinas portantes de acero laminado S235JR, en perfil plano laminado en caliente, de 30x2 mm, separadas 34 mm entre sí, separadores de varilla cuadrada retorcida, de acero con bajo contenido en carbono ISO 16120-2 C4D, de 4 mm de lado, separados 38 mm entre sí y marco de acero laminado S235JR, en perfil omega laminado en caliente, de 30x2 mm, incluso marco de apoyo, de acero laminado S235JR, en perfil angular laminado en caliente, de 35x35 mm, acabado galvanizado en caliente. (material) | 1 | 564.03 | 564.030 |
| mo041 | h | Oficial albañil especializado en trabajos de mampostería de obra civil. (mano de obra) | 0.216 | 11912.66 | 2573.135 |
| mo087 | h | Medio oficial albañil especializado en trabajos de mampostería de obra civil. (mano de obra) | 0.216 | 8905.02 | 1923.484 |
| % | % | Herramientas | 2 % | 5060.649 | 101.213 |
|  |  | Costes directos |  |  | 5161.862 |

Residuos:
- colocación: mt07rel030i; factor de residuo 0.0053

## Recursos

**mt07rel030i** Ud Rejilla electrosoldada antideslizante
Datos técnicos: Coste energético 408.487 MJ; Emisión de CO2 41.460 kg; Código LER 17 04 05; Masa del elemento 16.12 kg; Volumen 0.007676 m3
Residuos:
- embalaje: re170203 Plástico. (componente de residuo); rendimiento 0.04 kg; Código LER 17 02 03; Masa del elemento 1 kg; Volumen 0.001667 m3
