# Cesto papelero portátil metálica

- Propiedad del archivo: CYPE Ingenieros S.A.
- Formato: FIEBDC-3/2016
- Programa: Generador de precios de la construcción. CYPE Ingenieros, S.A.
- Fecha: 17/05/2024
- Ámbito geográfico: Argentina
- Divisa: ARS
- Costes indirectos: 3 %
- Gastos generales: 13 %
- Beneficio industrial: 6 %
- IVA: 21 %

## U Urbanización interior del lote

### UM Equipamiento urbano

#### UME Cestos papeleros

**UME015** Ud Cesto papelero portátil metálica.
Cesto papelero modular para recogida selectiva de residuos sólidos urbanos, de chapa de acero galvanizado pintada con pintura de poliéster color gris, de 1 mm de espesor, de 640 mm de altura, 352 mm de ancho y 373 mm de profundidad, con depósito extraíble de polipropileno, de 40 litros de capacidad, de color gris, cierre con llave de seguridad y patas de altura regulable, peso 9,21 kg.
Criterio de cómputo de proyecto: Número de unidades previstas, según documentación gráfica de Proyecto.
Criterio de cómputo de obra: Se medirá el número de unidades realmente ejecutadas según especificaciones de Proyecto.

| Código | Ud | Descripción | Rendimiento | Precio | Importe |
|---|---|---|---|---|---|
| mt52pap120aa | Ud | Cesto papelero modular para recogida selectiva de residuos sólidos urbanos, de chapa de acero galvanizado pintada con pintura de poliéster color gris, de 1 mm de espesor, de 640 mm de altura, 352 mm de ancho y 373 mm de profundidad, con depósito extraíble de polipropileno, de 40 litros de capacidad, de color gris, cierre con llave de seguridad y patas de altura regulable, peso 9,21 kg, con accesorios para la unión con otra cesto papelero modular. (material) | 1 | 1084.38 | 1084.380 |
| mo041 | h | Oficial albañil especializado en trabajos de mampostería de obra civil. (mano de obra) | 0.054 | 11912.66 | 643.284 |
| % | % | Herramientas | 2 % | 1727.664 | 34.553 |
|  |  | Costes directos |  |  | 1762.217 |

## Recursos

**mt52pap120aa** Ud Cesto papelero modular para recogida selectiva de residuos sólidos urbanos
Datos técnicos: Coste energético 187.662 MJ; Emisión de CO2 18.012 kg
Residuos:
- embalaje: re150101 Envases de papel y cartón. (componente de residuo); rendimiento 1.32 kg; Código LER 15 01 01; Masa del elemento 1 kg; Volumen 0.001333 m3
