# Fuente

- Propiedad del archivo: CYPE Ingenieros S.A.
- Formato: FIEBDC-3/2016
- Programa: Generador de precios de la construcción. CYPE Ingenieros, S.A.
- Fecha: 17/05/2024
- Ámbito geográfico: Argentina
- Divisa: ARS
- Costes indirectos: 3 %
- Gastos generales: 13 %
- Beneficio industrial: 6 %
- IVA: 21 %

## U Urbanización interior del lote

### UM Equipamiento urbano

#### UMF Fuentes

**UMF010** Ud Fuente.
Fuente de fundición de 0,88 m de altura, sección rectangular de 27 cm de ancho y 7 cm de fondo, con un grifo de latón y desagüe en cubeta, fijada con tarugos y tornillos de acero a una superficie soporte (no incluida en este precio). Totalmente montada.
Incluye: Replanteo de alineaciones y niveles. Colocación y fijación de las piezas.
Criterio de cómputo de proyecto: Número de unidades previstas, según documentación gráfica de Proyecto.
Criterio de cómputo de obra: Se medirá el número de unidades realmente ejecutadas según especificaciones de Proyecto.

| Código | Ud | Descripción | Rendimiento | Precio | Importe |
|---|---|---|---|---|---|
| mt52mug090l | Ud | Fuente de fundición de 0,88 m de altura, sección rectangular de 27 cm de ancho y 7 cm de fondo, con un grifo de latón y desagüe en cubeta. (material) | 1 | 4648.31 | 4648.310 |
| mt52mug200k | Ud | Repercusión, en la colocación de fuente, de elementos de fijación sobre superficie soporte: tarugos y tornillos de acero. (material) | 1 | 48.9 | 48.900 |
| mq04cag010a | h | Camión con grúa de hasta 6 t. (maquinaria) | 0.5 | 14225.67 | 7112.835 |
| mo041 | h | Oficial albañil especializado en trabajos de mampostería de obra civil. (mano de obra) | 0.27 | 11912.66 | 3216.418 |
| mo087 | h | Medio oficial albañil especializado en trabajos de mampostería de obra civil. (mano de obra) | 0.27 | 8905.02 | 2404.355 |
| % | % | Herramientas | 2 % | 17430.818 | 348.616 |
|  |  | Costes directos |  |  | 17779.434 |

## Recursos

**mt52mug090l** Ud Fuente de fundición de 0,88 m de altura
Datos técnicos: Coste energético 3646.915 MJ; Emisión de CO2 243.995 kg
Residuos:
- embalaje: re150101 Envases de papel y cartón. (componente de residuo); rendimiento 1.363 kg; Código LER 15 01 01; Masa del elemento 1 kg; Volumen 0.001333 m3
