# Pérgola de madera

- Propiedad del archivo: CYPE Ingenieros S.A.
- Formato: FIEBDC-3/2016
- Programa: Generador de precios de la construcción. CYPE Ingenieros, S.A.
- Fecha: 17/05/2024
- Ámbito geográfico: Argentina
- Divisa: ARS
- Costes indirectos: 3 %
- Gastos generales: 13 %
- Beneficio industrial: 6 %
- IVA: 21 %

## U Urbanización interior del lote

### UM Equipamiento urbano

#### UMP Pérgolas

**UMP025** m² Pérgola de madera.
Pérgola de madera aserrada de pino silvestre (Pinus sylvestris), acabado cepillado, para aplicaciones estructurales, clase resistente C18 y protección frente a agentes bióticos que se corresponde con la clase de penetración NP2 (3 mm en las caras laterales de la albura), anexa a muro de cerramiento, formada por: viguetas decorativas de 7x14 cm, con un extremo visto, colocadas sobre viguetas de carga de 20x20 cm, que apoyan directamente sobre columnas (no incluidos en este precio) y empotradas, en el extremo no visto, en el muro de cerramiento.
Incluye: Replanteo de alineaciones y niveles. Colocación y fijación de las piezas.
Criterio de cómputo de proyecto: Superficie medida según documentación gráfica de Proyecto.
Criterio de cómputo de obra: Se medirá la superficie realmente ejecutada según especificaciones de Proyecto.

| Código | Ud | Descripción | Rendimiento | Precio | Importe |
|---|---|---|---|---|---|
| mt07mee018qa | m³ | Madera aserrada de pino silvestre (Pinus sylvestris) con acabado cepillado, para vigueta de 7x14 a 9x18 cm de sección y hasta 5 m de longitud, para aplicaciones estructurales, clase resistente C18 y protección frente a agentes bióticos que se corresponde con la clase de penetración NP2 (3 mm en las caras laterales de la albura), trabajada en taller. (material) | 0.002 | 8730.41 | 17.461 |
| mt07mee019j | m³ | Madera aserrada de pino silvestre (Pinus sylvestris), con acabado cepillado, para cargadero, para aplicaciones estructurales, clase resistente C18 y protección frente a agentes bióticos que se corresponde con la clase de penetración NP2, trabajado en taller. (material) | 0.014 | 6935 | 97.090 |
| mq04cag010a | h | Camión con grúa de hasta 6 t. (maquinaria) | 0.3 | 14225.67 | 4267.701 |
| mo048 | h | Oficial montador de estructura de madera. (mano de obra) | 1.079 | 12397.13 | 13376.503 |
| mo095 | h | Medio oficial montador de estructura de madera. (mano de obra) | 1.079 | 9260.87 | 9992.479 |
| % | % | Herramientas | 2 % | 27751.234 | 555.025 |
|  |  | Costes directos |  |  | 28306.259 |

Residuos:
- colocación: mt07mee018qa; factor de residuo 0.0015
- colocación: mt07mee019j; factor de residuo 0.0015

## Recursos

**mt07mee018qa** m³ Madera aserrada de pino silvestre (Pinus sylvestris) con acabado cepillado
Datos técnicos: Coste energético 17005.075 MJ; Emisión de CO2 -501.408 kg; Código LER 17 02 01; Masa del elemento 380 kg; Volumen 0.345455 m3
Residuos:
- embalaje: re170203 Plástico. (componente de residuo); rendimiento 0.04 kg; Código LER 17 02 03; Masa del elemento 1 kg; Volumen 0.001667 m3

**mt07mee019j** m³ Madera aserrada de pino silvestre (Pinus sylvestris)
Datos técnicos: Coste energético 17005.075 MJ; Emisión de CO2 -501.408 kg; Código LER 17 02 01; Masa del elemento 380 kg; Volumen 0.345455 m3
Residuos:
- embalaje: re170203 Plástico; rendimiento 0.04 kg
