# Electrobomba para pileta

- Propiedad del archivo: CYPE Ingenieros S.A.
- Formato: FIEBDC-3/2016
- Programa: Generador de precios de la construcción. CYPE Ingenieros, S.A.
- Fecha: 17/05/2024
- Ámbito geográfico: Argentina
- Divisa: ARS
- Costes indirectos: 3 %
- Gastos generales: 13 %
- Beneficio industrial: 6 %
- IVA: 21 %

## U Urbanización interior del lote

### UP Piletas

#### UPD Equipos de depuración

**UPD020** Ud Electrobomba para pileta.
Electrobomba centrífuga de hierro fundido, con una potencia de 15 kW, 1500 r.p.m., cierre mecánico y eje de acero inoxidable AISI 316, motor asíncrono, protección IP54, aislamiento clase F, para alimentación trifásica a 400/690 V y 50 Hz de frecuencia, caudal máximo 240 m³/h para una presión de 10 m.c.a. y nivel de presión sonora 80 dBA. Incluso prefiltro.
Incluye: Colocación. Conexionado y comprobación de su correcto funcionamiento.
Criterio de cómputo de proyecto: Número de unidades previstas, según documentación gráfica de Proyecto.
Criterio de cómputo de obra: Se medirá el número de unidades realmente ejecutadas según especificaciones de Proyecto.

| Código | Ud | Descripción | Rendimiento | Precio | Importe |
|---|---|---|---|---|---|
| mt47ped101gg | Ud | Electrobomba centrífuga de hierro fundido, con una potencia de 15 kW, 1500 r.p.m., cierre mecánico y eje de acero inoxidable AISI 316, motor asíncrono, protección IP54, aislamiento clase F, para alimentación trifásica a 400/690 V y 50 Hz de frecuencia, caudal máximo 240 m³/h para una presión de 10 m.c.a. y nivel de presión sonora 80 dBA, incluso prefiltro. (material) | 1 | 120856.68 | 120856.680 |
| mo008 | h | Oficial plomero. (mano de obra) | 1.619 | 12241.03 | 19818.228 |
| mo107 | h | Medio oficial plomero. (mano de obra) | 1.619 | 8888.07 | 14389.785 |
| % | % | Herramientas | 2 % | 155064.693 | 3101.294 |
|  |  | Costes directos |  |  | 158165.987 |

## Recursos

**mt47ped101gg** Ud Electrobomba centrífuga de hierro fundido
Datos técnicos: Coste energético 8568.207 MJ; Emisión de CO2 581.655 kg
Residuos:
- embalaje: re150101 Envases de papel y cartón. (componente de residuo); rendimiento 1.8 kg; Código LER 15 01 01; Masa del elemento 1 kg; Volumen 0.001333 m3
