# Boquilla de impulsión

- Propiedad del archivo: CYPE Ingenieros S.A.
- Formato: FIEBDC-3/2016
- Programa: Generador de precios de la construcción. CYPE Ingenieros, S.A.
- Fecha: 17/05/2024
- Ámbito geográfico: Argentina
- Divisa: ARS
- Costes indirectos: 3 %
- Gastos generales: 13 %
- Beneficio industrial: 6 %
- IVA: 21 %

## U Urbanización interior del lote

### UP Piletas

#### UPM Complementos para vaso de pileta

**UPM040** Ud Boquilla de impulsión.
Boquilla de impulsión, de acero inoxidable AISI 316L, de 35 mm de longitud, con rosca de 40 mm de diámetro.
Incluye: Montaje, conexionado y comprobación de su correcto funcionamiento.
Criterio de cómputo de proyecto: Número de unidades previstas, según documentación gráfica de Proyecto.
Criterio de cómputo de obra: Se medirá el número de unidades realmente ejecutadas según especificaciones de Proyecto.

| Código | Ud | Descripción | Rendimiento | Precio | Importe |
|---|---|---|---|---|---|
| mt47ped041a | Ud | Boquilla de impulsión, de acero inoxidable AISI 316L, de 35 mm de longitud, con rosca de 40 mm de diámetro. (material) | 1 | 1927.6 | 1927.600 |
| mo008 | h | Oficial plomero. (mano de obra) | 0.27 | 12241.03 | 3305.078 |
| mo107 | h | Medio oficial plomero. (mano de obra) | 0.135 | 8888.07 | 1199.889 |
| % | % | Herramientas | 2 % | 6432.567 | 128.651 |
|  |  | Costes directos |  |  | 6561.218 |

## Recursos

**mt47ped041a** Ud Boquilla de impulsión, de acero inoxidable AISI 316L, de 35 mm de longitud, con rosca de 40 mm de diámetro
Datos técnicos: Coste energético 14.328 MJ; Emisión de CO2 2.167 kg
Residuos:
- embalaje: re150101 Envases de papel y cartón. (componente de residuo); rendimiento 0.079 kg; Código LER 15 01 01; Masa del elemento 1 kg; Volumen 0.001333 m3
