# Interceptor de grasas de poliéster reforzado con fibra de vidrio (PRFV)

- Propiedad del archivo: CYPE Ingenieros S.A.
- Formato: FIEBDC-3/2016
- Programa: Generador de precios de la construcción. CYPE Ingenieros, S.A.
- Fecha: 08/10/2024
- Ámbito geográfico: Argentina
- Divisa: ARS
- Costes indirectos: 3 %
- Gastos generales: 13 %
- Beneficio industrial: 6 %
- IVA: 21 %

## U Urbanización interior del lote

### US Depuración de aguas residuales domésticas

#### USA Accesorios

**USA030** Ud Interceptor de grasas de poliéster reforzado con fibra de vidrio (PRFV).
Interceptor de grasas de poliéster reforzado con fibra de vidrio (PRFV), rectangular, de 500 litros, de 2 litros/s de caudal máximo de aguas grises, con entrada, boca de entrada y boca de salida de 110 mm de diámetro.
Incluye: Replanteo. Colocación. Conexionado y comprobación de su correcto funcionamiento.
Criterio de cómputo de proyecto: Número de unidades previstas, según documentación gráfica de Proyecto.
Criterio de cómputo de obra: Se medirá el número de unidades realmente ejecutadas según especificaciones de Proyecto.

| Código | Ud | Descripción | Rendimiento | Precio | Importe |
|---|---|---|---|---|---|
| mt46fgp120a | Ud | Interceptor de grasas de poliéster reforzado con fibra de vidrio (PRFV), rectangular, de 500 litros, de 2 litros/s de caudal máximo de aguas grises, con entrada, boca de entrada y boca de salida de 110 mm de diámetro, para pretratamiento de aguas residuales. (material) | 1 | 8186.26 | 8186.260 |
| mo008 | h | Oficial plomero. (mano de obra) | 1.241 | 33423.53 | 41478.601 |
| mo107 | h | Medio oficial plomero. (mano de obra) | 1.241 | 24268.44 | 30117.134 |
| % | % | Herramientas | 2 % | 79781.995 | 1595.640 |
|  |  | Costes directos |  |  | 81377.635 |

## Recursos

**mt46fgp120a** Ud Interceptor de grasas de poliéster reforzado con fibra de vidrio (PRFV)
Datos técnicos: Coste energético 1578.400 MJ; Emisión de CO2 71.948 kg
Residuos:
- embalaje: re150101 Envases de papel y cartón. (componente de residuo); rendimiento 1.485 kg; Código LER 15 01 01; Masa del elemento 1 kg; Volumen 0.001333 m3
