# Prueba estática de baranda

- Propiedad del archivo: CYPE Ingenieros S.A.
- Formato: FIEBDC-3/2016
- Programa: Generador de precios de la construcción. CYPE Ingenieros, S.A.
- Fecha: 08/10/2024
- Ámbito geográfico: Argentina
- Divisa: ARS
- Costes indirectos: 3 %
- Gastos generales: 13 %
- Beneficio industrial: 6 %
- IVA: 21 %

## X Control de calidad y ensayos

### XD Barandas

#### XDB Barandas

**XDB010** Ud Prueba estática de baranda.
Prueba estática a realizar en obra, sobre una baranda, para la determinación de la fuerza horizontal que resiste. Incluso desplazamiento a obra e informe de resultados.
Incluye: Desplazamiento a obra. Realización de ensayos. Redacción de informe de los resultados de los ensayos realizados.
Criterio de cómputo de proyecto: Ensayo a realizar, según documentación del Plan de control de calidad.

| Código | Ud | Descripción | Rendimiento | Precio | Importe |
|---|---|---|---|---|---|
| mt49bar010 | Ud | Prueba estática para determinar la fuerza horizontal que resiste una baranda, incluso desplazamiento a obra e informe de resultados. (material) | 1 | 4798.07 | 4798.070 |
| % | % | Herramientas | 2 % | 4798.070 | 95.961 |
|  |  | Costes directos |  |  | 4894.031 |
