# Ensayo de bloques para losa cerámicos

- Propiedad del archivo: CYPE Ingenieros S.A.
- Formato: FIEBDC-3/2016
- Programa: Generador de precios de la construcción. CYPE Ingenieros, S.A.
- Fecha: 08/10/2024
- Ámbito geográfico: Argentina
- Divisa: ARS
- Costes indirectos: 3 %
- Gastos generales: 13 %
- Beneficio industrial: 6 %
- IVA: 21 %

## X Control de calidad y ensayos

### XL Materiales cerámicos

#### XLE Bloques para losa

**XLE010** Ud Ensayo de bloques para losa cerámicos.
Ensayos a realizar en laboratorio acreditado en el área técnica correspondiente, sobre una muestra de bloque para losa cerámico, tomada en obra, para la determinación de las siguientes características: resistencia a compresión. Incluso desplazamiento a obra e informe de resultados.
Incluye: Desplazamiento a obra. Toma de muestras. Realización de ensayos. Redacción de informe de los resultados de los ensayos realizados.
Criterio de cómputo de proyecto: Ensayo a realizar, según documentación del Plan de control de calidad.
Criterio de cómputo de obra: Se medirá el número de ensayos realizados por laboratorio acreditado según especificaciones de Proyecto.

| Código | Ud | Descripción | Rendimiento | Precio | Importe |
|---|---|---|---|---|---|
| mt49des010 | Ud | Repercusión de desplazamiento a obra para la toma de muestras. (material) | 1 | 12.44 | 12.440 |
| mt49bvc060 | Ud | Toma en obra de muestras de bloques para losa cerámicos, cuyo peso no exceda de 50 kg. (material) | 1 | 538.31 | 538.310 |
| mt49bvc010 | Ud | Ensayo para determinar la resistencia a compresión de una muestra de bloques para losa cerámicos. (material) | 1 | 3122.11 | 3122.110 |
| mt49bvc050 | Ud | Informe de resultados de los ensayos realizados sobre una muestra de bloques para losa cerámicos (material) | 1 | 1614.93 | 1614.930 |
| % | % | Herramientas | 2 % | 5287.790 | 105.756 |
|  |  | Costes directos |  |  | 5393.546 |
