# Prueba de carga de viguetas

- Propiedad del archivo: CYPE Ingenieros S.A.
- Formato: FIEBDC-3/2016
- Programa: Generador de precios de la construcción. CYPE Ingenieros, S.A.
- Fecha: 17/05/2024
- Ámbito geográfico: Argentina
- Divisa: ARS
- Costes indirectos: 3 %
- Gastos generales: 13 %
- Beneficio industrial: 6 %
- IVA: 21 %

## X Control de calidad y ensayos

### XP Prefabricados de hormigón

#### XPV Viguetas

**XPV010** Ud Prueba de carga de viguetas.
Prueba de carga a realizar en obra, sobre una vigueta de hormigón, para la determinación del momento de rotura según CIRSOC 201 2005. Incluso desplazamiento a obra e informe de resultados.
Incluye: Desplazamiento a obra. Realización de ensayos. Redacción de informe de los resultados de los ensayos realizados.
Criterio de cómputo de proyecto: Ensayo a realizar, según documentación del Plan de control de calidad.

| Código | Ud | Descripción | Rendimiento | Precio | Importe |
|---|---|---|---|---|---|
| mt49vig010 | Ud | Prueba de carga para determinar la carga de rotura de una vigueta de hormigón, según CIRSOC 201 2005. (material) | 1 | 1789.47 | 1789.470 |
| % | % | Herramientas | 2 % | 1789.470 | 35.789 |
|  |  | Costes directos |  |  | 1825.259 |
