# Sistema provisional de protección de hueco de escalera en construcción, con baranda

- Propiedad del archivo: CYPE Ingenieros S.A.
- Formato: FIEBDC-3/2016
- Programa: Generador de precios de la construcción. CYPE Ingenieros, S.A.
- Fecha: 17/05/2024
- Ámbito geográfico: Argentina
- Divisa: ARS
- Costes indirectos: 3 %
- Gastos generales: 13 %
- Beneficio industrial: 6 %
- IVA: 21 %

## Y Seguridad y salud

### YC Sistemas de protección colectiva

#### YCE Protección de escaleras

**YCE030** m Sistema provisional de protección de hueco de escalera en construcción, con baranda.
Sistema provisional de protección de hueco de escalera en construcción de 1 m de altura, formado por: baranda principal de caño de acero de 25 mm de diámetro y 2500 mm de longitud, amortizable en 150 usos; baranda intermedia de caño de acero de 25 mm de diámetro y 2500 mm de longitud, amortizable en 150 usos; zócalo de tabloncillo de madera de pino de 15x5,2 cm, amortizable en 4 usos y guardacuerpos telescópicos de seguridad fabricados en acero de primera calidad pintado al horno en epoxi-poliéster, de 35x35 mm y 1500 mm de longitud, separados entre sí una distancia máxima de 2 m y fijados a la losa por apriete.
Criterio de cómputo de proyecto: Longitud medida según Estudio o Estudio Básico de Seguridad y Salud.
Criterio de cómputo de obra: Se medirá la longitud realmente montada según especificaciones de Estudio o Estudio Básico de Seguridad y Salud.

| Código | Ud | Descripción | Rendimiento | Precio | Importe |
|---|---|---|---|---|---|
| mt50spb030g | Ud | Guardacuerpos telescópico de seguridad fabricado en acero de primera calidad pintado al horno en epoxi-poliéster, de 35x35 mm y 1500 mm de longitud, con apriete arriba. (material) | 0.035 | 305.55 | 10.694 |
| mt50spb050a | Ud | Baranda para guardacuerpos matrizada, de caño de acero pintado al horno en epoxi-poliéster, de 25 mm de diámetro y 2500 mm de longitud. (material) | 0.005 | 87.47 | 0.437 |
| mt50spa050g | m³ | Tabloncillo de madera de pino, dimensiones 15x5,2 cm. (material) | 0.002 | 5387.07 | 10.774 |
| mo119 | h | Oficial 1ª Seguridad y Salud. (mano de obra) | 0.162 | 11912.66 | 1929.851 |
| mo120 | h | Peón Seguridad y Salud. (mano de obra) | 0.162 | 8579.62 | 1389.898 |
| % | % | Herramientas | 2 % | 3341.654 | 66.833 |
|  |  | Costes directos |  |  | 3408.487 |

Residuos:
- colocación: mt50spb030g; factor de residuo 1
- colocación: mt50spb050a; factor de residuo 1
- colocación: mt50spa050g Tabloncillo de madera de pino, dimensiones 15x5,2 cm; factor de residuo 1

## Recursos

**mt50spb030g** Ud Guardacuerpos telescópico de seguridad fabricado en acero de primera calidad pintado al horno en epoxi-poliéster
Datos técnicos: Coste energético 50.133 MJ; Emisión de CO2 2.601 kg; Código LER 17 04 05; Masa del elemento 5.1 kg; Volumen 0.002429 m3

**mt50spb050a** Ud Baranda para guardacuerpos matrizada
Datos técnicos: Coste energético 22.904 MJ; Emisión de CO2 1.188 kg; Código LER 17 04 05; Masa del elemento 2.33 kg; Volumen 0.00111 m3

**mt50spa050g** m³ Tabloncillo de madera de pino, dimensiones 15x5,2 cm
Datos técnicos: Coste energético 78108.000 MJ; Emisión de CO2 -1069.500 kg; Código LER 17 02 01; Masa del elemento 575 kg; Volumen 0.522727 m3
