# Marquesina de protección del acceso al edificio

- Propiedad del archivo: CYPE Ingenieros S.A.
- Formato: FIEBDC-3/2016
- Programa: Generador de precios de la construcción. CYPE Ingenieros, S.A.
- Fecha: 17/05/2024
- Ámbito geográfico: Argentina
- Divisa: ARS
- Costes indirectos: 3 %
- Gastos generales: 13 %
- Beneficio industrial: 6 %
- IVA: 21 %

## Y Seguridad y salud

### YC Sistemas de protección colectiva

#### YCM Escaleras, marquesinas, pasarelas y plataformas

**YCM020** m Marquesina de protección del acceso al edificio.
Marquesina de protección del acceso al edificio ante la posible caída de objetos formada por: estructura metálica tubular de 1,50 m de ancho y 3,00 m de altura, amortizable en 8 usos y plataforma de tablero de madera de pino de 22 mm de espesor, reforzado en su parte inferior por tabloncillos clavados con puntas planas de acero, en sentido contrario, con zócalo de tabloncillo de 15x5,2 cm, amortizable en 4 usos.
Criterio de cómputo de proyecto: Longitud medida según Estudio o Estudio Básico de Seguridad y Salud.
Criterio de cómputo de obra: Se medirá la longitud realmente montada según especificaciones de Estudio o Estudio Básico de Seguridad y Salud.

| Código | Ud | Descripción | Rendimiento | Precio | Importe |
|---|---|---|---|---|---|
| mt50spa010k | Ud | Pórtico de andamio metálico tubular de 1,5 m de ancho y 3 m de altura. (material) | 0.067 | 494.34 | 33.121 |
| mt50spa020c | Ud | Diagonalización de arriostramiento para módulo de andamio de 3 m de altura. (material) | 0.134 | 204.71 | 27.431 |
| mt50spa030a | Ud | Base regulable para pórtico. (material) | 0.134 | 243.61 | 32.644 |
| mt50spa040d | Ud | Longitudinal para andamio de 3 m de longitud. (material) | 0.067 | 142.62 | 9.556 |
| mt13blm010d | m² | Tablero de madera de pino hidrofugada, espesor 22 mm. (material) | 0.375 | 116.86 | 43.823 |
| mt50spa050g | m³ | Tabloncillo de madera de pino, dimensiones 15x5,2 cm. (material) | 0.009 | 5387.07 | 48.484 |
| mt50sph020 | kg | Puntas planas de acero de 20x100 mm. (material) | 0.027 | 15.34 | 0.414 |
| mo119 | h | Oficial 1ª Seguridad y Salud. (mano de obra) | 0.378 | 11912.66 | 4502.985 |
| mo120 | h | Peón Seguridad y Salud. (mano de obra) | 0.378 | 8579.62 | 3243.096 |
| % | % | Herramientas | 2 % | 7941.554 | 158.831 |
|  |  | Costes directos |  |  | 8100.385 |

Residuos:
- colocación: mt13blm010d Tablero de madera de pino hidrofugada, espesor 22 mm; factor de residuo 0.014
- colocación: mt50spa050g Tabloncillo de madera de pino, dimensiones 15x5,2 cm; factor de residuo 1
- colocación: mt50sph020 Puntas planas de acero de 20x100 mm; factor de residuo 0.010598

## Recursos

**mt13blm010d** m² Tablero de madera de pino hidrofugada, espesor 22 mm
Datos técnicos: Coste energético 1646.570 MJ; Emisión de CO2 -22.362 kg; Código LER 17 02 01; Masa del elemento 12.1 kg; Volumen 0.011 m3
Residuos:
- embalaje: re170203 Plástico. (componente de residuo); rendimiento 0.03 kg; Código LER 17 02 03; Masa del elemento 1 kg; Volumen 0.001667 m3

**mt50spa050g** m³ Tabloncillo de madera de pino, dimensiones 15x5,2 cm
Datos técnicos: Coste energético 78108.000 MJ; Emisión de CO2 -1069.500 kg; Código LER 17 02 01; Masa del elemento 575 kg; Volumen 0.522727 m3

**mt50sph020** kg Puntas planas de acero de 20x100 mm
Datos técnicos: Coste energético 9.830 MJ; Emisión de CO2 0.510 kg; Código LER 17 04 05; Masa del elemento 1 kg; Volumen 0.000476 m3
