# Mampara de protección contra proyección de partículas

- Propiedad del archivo: CYPE Ingenieros S.A.
- Formato: FIEBDC-3/2016
- Programa: Generador de precios de la construcción. CYPE Ingenieros, S.A.
- Fecha: 17/05/2024
- Ámbito geográfico: Argentina
- Divisa: ARS
- Costes indirectos: 3 %
- Gastos generales: 13 %
- Beneficio industrial: 6 %
- IVA: 21 %

## Y Seguridad y salud

### YC Sistemas de protección colectiva

#### YCT Protección de zonas de trabajo

**YCT010** Ud Mampara de protección contra proyección de partículas.
Protección contra proyección de partículas, formada por mampara plegable móvil, compuesta por tableros de madera, acabado estratificado, de 3x2 m, amortizable en 4 usos.
Criterio de cómputo de proyecto: Número de unidades previstas, según Estudio o Estudio Básico de Seguridad y Salud.
Criterio de cómputo de obra: Se medirá el número de unidades realmente colocadas según especificaciones de Estudio o Estudio Básico de Seguridad y Salud.

| Código | Ud | Descripción | Rendimiento | Precio | Importe |
|---|---|---|---|---|---|
| mt50les100 | Ud | Mampara plegable móvil, de 3 m de ancho y 2 m de altura, con tablero de madera, acabado estratificado, para protección contra proyección de partículas. (material) | 0.25 | 4065.31 | 1016.328 |
| mo120 | h | Peón Seguridad y Salud. (mano de obra) | 0.216 | 8579.62 | 1853.198 |
| % | % | Herramientas | 2 % | 2869.526 | 57.391 |
|  |  | Costes directos |  |  | 2926.917 |

Residuos:
- colocación: mt50les100; factor de residuo 1

## Recursos

**mt50les100** Ud Mampara plegable móvil
Datos técnicos: Coste energético 9861.984 MJ; Emisión de CO2 -135.036 kg; Código LER 17 02 01; Masa del elemento 72.6 kg; Volumen 0.066 m3
