# Sellado de junta de construcción, mediante inyección de resina

- Propiedad del archivo: CYPE INGENIEROS, S.A.
- Formato: FIEBDC-3/2002
- Ámbito geográfico: Argentina
- Divisa: ARS
- Costes indirectos: 3.00 %
- Gastos generales: 13.00 %
- Beneficio industrial: 6.00 %
- IVA: 21.00 %

## N Aislamientos e impermeabilizaciones

### NI Impermeabilizaciones

#### NIJ Juntas

**NIJ120** m Sellado de junta de construcción, mediante inyección de resina.
Sellado de junta de construcción, sistema "PANTALLAX", mediante caño con microperforaciones en toda su longitud, de 12 mm de diámetro exterior, reforzado con cable de acero en espiral, para inyección de resina, fijado al soporte cada 25 cm con clips homologados, sistema Infiltra-Jet "PANTALLAX", a través del cual se inyecta a presión resina hidroexpansiva flexible de poliuretano, hidrófoba, de baja viscosidad, sistema Injet-Flex "PANTALLAX", (consumo medio: 1,2 kg/m). Incluso inyector cónico y caño de conexión exterior con tapón de protección.
Incluye: Replanteo y corte del caño. Colocación del caño para inyección de resina. Colocación de las piezas de finalización. Colocación de los inyectores. Inyección de la resina.
Criterio de cómputo de proyecto: Longitud medida según documentación gráfica de Proyecto.
Criterio de cómputo de obra: Se medirá la longitud realmente ejecutada según especificaciones de Proyecto.

| Código | Ud | Descripción | Rendimiento | Precio | Importe |
|---|---|---|---|---|---|
| mt08tip010 | m | Caño con microperforaciones en toda su longitud, de 12 mm de diámetro exterior, reforzado con cable de acero en espiral, para inyección de resina, para sistema Infiltra-Jet "PANTALLAX". (material) | 1.300 | 31.70 | 41.21 |
| mt15ppi010 | kg | Resina hidroexpansiva flexible de poliuretano, hidrófoba, de baja viscosidad, para sistema Injet-Flex "PANTALLAX". (material) | 1.200 | 4338.67 | 5206.40 |
| mt15sjd140a | Ud | Inyector cónico. (material) | 0.200 | 1117.76 | 223.55 |
| mt15sjd150a | Ud | Caño de conexión exterior con tapón de protección. (material) | 0.200 | 3942.00 | 788.40 |
| mt15sjd160a | Ud | Abrazadera metálica, para caño de 13 mm de diámetro. (material) | 5.000 | 186.95 | 934.75 |
| mq06eim010 | h | Equipo de inyección manual de morteros fluidos y resinas. (maquinaria) | 0.348 | 443.02 | 154.17 |
| mo032 | h | Oficial aplicador de productos impermeabilizantes. (mano de obra) | 0.470 | 11912.66 | 5598.95 |
| mo070 | h | Medio oficial aplicador de productos impermeabilizantes. (mano de obra) | 0.470 | 8905.02 | 4185.36 |
| % | % | Herramientas | 2 % | 17132.79 | 342.66 |
|  |  | Costes directos |  |  | 17475.45 |
