# Impermeabilización de junta de construcción en contacto con el agua, con perfil hidroexpansivo

- Propiedad del archivo: CYPE Ingenieros S.A.
- Formato: FIEBDC-3/2016
- Programa: Generador de precios de la construcción. CYPE Ingenieros, S.A.
- Fecha: 16/05/2024
- Ámbito geográfico: Argentina
- Divisa: ARS
- Costes indirectos: 3 %
- Gastos generales: 13 %
- Beneficio industrial: 6 %
- IVA: 21 %

## N Aislamientos e impermeabilizaciones

### NI Impermeabilizaciones

#### NIJ Juntas

**NIJ111** m Impermeabilización de junta de construcción en contacto con el agua, con perfil hidroexpansivo.
Impermeabilización de junta de construcción, vertical u horizontal, expuesta a presión hidrostática, temporal o permanente, sistema Expansiv "PANTALLAX", con, colocado con solapes, fijado con adhesivo.
Incluye: Limpieza del soporte. Replanteo. Aplicación del adhesivo. Colocación del perfil.
Criterio de cómputo de proyecto: Longitud medida según documentación gráfica de Proyecto.
Criterio de cómputo de obra: Se medirá la longitud realmente ejecutada según especificaciones de Proyecto.

| Código | Ud | Descripción | Rendimiento | Precio | Importe |
|---|---|---|---|---|---|
| mt15sjp110a | m | Perfil hidroexpansivo formado por una mezcla extruida y vulcanizada de caucho natural, caucho sintético y resinas hidroexpansivas, de expansión controlada en contacto con agua, de 20x10 mm, para sistema Expansiv "PANTALLAX". (material) | 1.05 | 2820.26 | 2961.273 |
| mt15sja115 | l | Imprimación adhesiva para perfiles hidroexpansivos de caucho. (material) | 0.015 | 2993.6 | 44.904 |
| mo032 | h | Oficial aplicador de productos impermeabilizantes. (mano de obra) | 0.118 | 11912.66 | 1405.694 |
| % | % | Herramientas | 2 % | 4411.871 | 88.237 |
|  |  | Costes directos |  |  | 4500.108 |

Residuos:
- colocación: mt15sjp110a; factor de residuo 0.06
- colocación: mt15sja115 Imprimación adhesiva para perfiles hidroexpansivos de caucho; factor de residuo 0.0506425

## Recursos

**mt15sjp110a** m Perfil hidroexpansivo formado por una mezcla extruida y vulcanizada de caucho natural
Datos técnicos: Coste energético 21.160 MJ; Emisión de CO2 0.930 kg; Código LER 17 09 04; Masa del elemento 0.24 kg; Volumen 0.00016 m3
Residuos:
- embalaje: re150101 Envases de papel y cartón. (componente de residuo); rendimiento 0.058 kg; Código LER 15 01 01; Masa del elemento 1 kg; Volumen 0.001333 m3

**mt15sja115** l Imprimación adhesiva para perfiles hidroexpansivos de caucho
Datos técnicos: Coste energético 0.480 MJ; Emisión de CO2 0.025 kg; Código LER 17 09 04; Masa del elemento 1.2 kg; Volumen 0.0008 m3
Residuos:
- embalaje: re150104 Envases metálicos. (componente de residuo); rendimiento 0.049 kg; Código LER 15 01 04; Masa del elemento 1 kg; Volumen 0.001667 m3
