# Ducha de emergencia

- Propiedad del archivo: CYPE Ingenieros S.A.
- Formato: FIEBDC-3/2016
- Programa: Generador de precios de la construcción. CYPE Ingenieros, S.A.
- Fecha: 05/11/2025
- Ámbito geográfico: Argentina
- Divisa: ARS
- Costes indirectos: 3 %
- Gastos generales: 13 %
- Beneficio industrial: 6 %
- IVA: 21 %

## S Señalización y equipamiento

### SM Baños

#### SMJ Lavaojos y duchas de emergencia

**SMJ020** Ud Ducha de emergencia.
Ducha de emergencia de techo, modelo Techo 85753 "PRESTO EQUIP", para instalación con cañería empotrada, con estructura de caño de latón pintado con poliéster y rociador de caucho EPDM, accionada mediante tirante rígido con empuñadura triangular, conexión macho para la entrada de agua de 1/2", presión mínima de suministro 1 bar, caudal de agua 112 litros/minuto.
Incluye: Replanteo y trazado en el paramento soporte de la situación del aparato. Colocación, nivelación y fijación de los elementos de soporte. Nivelación, aplomado y colocación del aparato. Conexión a la red de agua fría. Comprobación de su correcto funcionamiento.
Criterio de cómputo de proyecto: Número de unidades previstas, según documentación gráfica de Proyecto.
Criterio de cómputo de obra: Se medirá el número de unidades realmente colocadas según especificaciones de Proyecto.

| Código | Ud | Descripción | Rendimiento | Precio | Importe |
|---|---|---|---|---|---|
| mt30emp020m | Ud | Ducha de emergencia de techo, modelo Techo 85753 "PRESTO EQUIP", para instalación con cañería empotrada, con estructura de caño de latón pintado con poliéster y rociador de caucho EPDM, accionada mediante tirante rígido con empuñadura triangular, conexión macho para la entrada de agua de 1/2", presión mínima de suministro 1 bar, caudal de agua 112 litros/minuto. (material) | 1 | 853714.07 | 853714.070 |
| mt37sve010b | Ud | Válvula de esfera de latón niquelado para roscar de 1/2". (material) | 1 | 77.97 | 77.970 |
| mt30www010 | Ud | Material auxiliar para instalación de artefacto sanitario. (material) | 1 | 2029.81 | 2029.810 |
| mo107 | h | Medio oficial plomero. (mano de obra) | 0.122 | 25332.66 | 3090.585 |
| % | % | Herramientas | 2 % | 858912.435 | 17178.249 |
|  |  | Costes directos |  |  | 876090.684 |

## Recursos

**mt30emp020m** Ud Ducha de emergencia de techo
Datos técnicos: Coste energético 331.604 MJ; Emisión de CO2 21.982 kg
Residuos:
- embalaje: re150101 Envases de papel y cartón. (componente de residuo); rendimiento 0.082 kg; Código LER 15 01 01; Masa del elemento 1 kg; Volumen 0.001333 m3

**mt37sve010b** Ud Válvula de esfera de latón niquelado para roscar de 1/2"
Datos técnicos: Coste energético 509.569 MJ; Emisión de CO2 34.281 kg
Residuos:
- embalaje: re150101 Envases de papel y cartón; rendimiento 0.072 kg
