# Grifería monomando para ducha

- Propiedad del archivo: CYPE INGENIEROS, S.A.
- Formato: FIEBDC-3/2002
- Ámbito geográfico: Argentina
- Divisa: ARS
- Costes indirectos: 3.00 %
- Gastos generales: 13.00 %
- Beneficio industrial: 6.00 %
- IVA: 21.00 %

## S Señalización y equipamiento

### SG Griferías

#### SGD Para duchas

**SGD020** Ud Grifería monomando para ducha.
Grifería monomando formada por grifo mezclador monomando mural para ducha, serie Kily, modelo 4953500 "GALINDO", de latón, acabado cromado, con cartucho cerámico, aireador, inversor. Incluso elementos de conexión, válvula de retención y dos llaves de paso.
Criterio de valoración económica: El precio no incluye el equipo de ducha.
Incluye: Colocación. Conexionado y comprobación de su correcto funcionamiento.
Criterio de cómputo de proyecto: Número de unidades previstas, según documentación gráfica de Proyecto.
Criterio de cómputo de obra: Se medirá el número de unidades realmente colocadas según especificaciones de Proyecto.

| Código | Ud | Descripción | Rendimiento | Precio | Importe |
|---|---|---|---|---|---|
| mt31gma040xq | Ud | Grifo mezclador monomando mural para ducha, serie Kily, modelo 4953500 "GALINDO", de latón, acabado cromado, con cartucho cerámico, aireador, inversor, incluso elementos de conexión, válvula de retención y dos llaves de paso. (material) | 1.000 | 59076.47 | 59076.47 |
| mt37www010 | Ud | Material auxiliar para instalaciones de plomería. (material) | 1.000 | 16.68 | 16.68 |
| mo008 | h | Oficial plomero. (mano de obra) | 0.540 | 12241.03 | 6610.16 |
| % | % | Herramientas | 2 % | 65703.31 | 1314.07 |
|  |  | Costes directos |  |  | 67017.38 |
