# Escobillero para baño

- Propiedad del archivo: CYPE INGENIEROS, S.A.
- Formato: FIEBDC-3/2002
- Ámbito geográfico: Argentina
- Divisa: ARS
- Costes indirectos: 3.00 %
- Gastos generales: 13.00 %
- Beneficio industrial: 6.00 %
- IVA: 21.00 %

## S Señalización y equipamiento

### SM Baños

#### SMA Accesorios

**SMA032** Ud Escobillero para baño.
Escobillero de pared, para baño, modelo Resort 88086 "PRESTO EQUIP", de acero inoxidable AISI 304, acabado satinado, con soporte mural, con sistema de cierre mediante presión. Fijación al soporte con las sujeciones suministradas por el fabricante.
Incluye: Replanteo. Colocación y fijación.
Criterio de cómputo de proyecto: Número de unidades previstas, según documentación gráfica de Proyecto.
Criterio de cómputo de obra: Se medirá el número de unidades realmente colocadas según especificaciones de Proyecto.

| Código | Ud | Descripción | Rendimiento | Precio | Importe |
|---|---|---|---|---|---|
| mt31abp010rf | Ud | Escobillero de pared, para baño, modelo Resort 88086 "PRESTO EQUIP", de acero inoxidable AISI 304, acabado satinado, con soporte mural, con sistema de cierre mediante presión. (material) | 1.000 | 19519.93 | 19519.93 |
| op00ato010 |  | Atornillador. | 1.000 | 0.00 | 0.00 |
| op00tal010 |  | Taladro. | 1.000 | 0.00 | 0.00 |
| mo107 | h | Medio oficial plomero. (mano de obra) | 0.108 | 8888.07 | 959.91 |
| % | % | Herramientas | 2 % | 20479.84 | 409.60 |
|  |  | Costes directos |  |  | 20889.44 |
