# Grifería monomando para bacha

- Propiedad del archivo: CYPE Ingenieros S.A.
- Formato: FIEBDC-3/2016
- Programa: Generador de precios de la construcción. CYPE Ingenieros, S.A.
- Fecha: 07/10/2024
- Ámbito geográfico: Argentina
- Divisa: ARS
- Costes indirectos: 3 %
- Gastos generales: 13 %
- Beneficio industrial: 6 %
- IVA: 21 %

## S Señalización y equipamiento

### SG Griferías

#### SGL Para bachas

**SGL020** Ud Grifería monomando para bacha.
Grifería monomando formada por grifo mezclador monomando de repisa para bacha, serie Karim Due, modelo 88944000 "GALINDO", de latón, acabado cromado, con cartucho cerámico, aireador y con desagüe automático. Incluso elementos de conexión, enlaces de alimentación flexibles de 3/8" de diámetro y 450 mm de longitud, válvula de retención y dos llaves de paso.
Incluye: Replanteo. Colocación. Conexionado. Comprobación de su correcto funcionamiento.
Criterio de cómputo de proyecto: Número de unidades previstas, según documentación gráfica de Proyecto.
Criterio de cómputo de obra: Se medirá el número de unidades realmente colocadas según especificaciones de Proyecto.

| Código | Ud | Descripción | Rendimiento | Precio | Importe |
|---|---|---|---|---|---|
| mt31gma020Bak | Ud | Grifo mezclador monomando de repisa para bacha, serie Karim Due, modelo 88944000 "GALINDO", de latón, acabado cromado, con cartucho cerámico, aireador y con desagüe automático, incluso elementos de conexión, enlaces de alimentación flexibles de 3/8" de diámetro y 450 mm de longitud, válvula de retención y dos llaves de paso. (material) | 1 | 141919.51 | 141919.510 |
| mt37www010 | Ud | Material auxiliar para instalaciones de plomería. (material) | 1 | 22.07 | 22.070 |
| mo008 | h | Oficial plomero. (mano de obra) | 0.54 | 33423.53 | 18048.706 |
| % | % | Herramientas | 2 % | 159990.286 | 3199.806 |
|  |  | Costes directos |  |  | 163190.092 |
