# Conjunto de lavaojos y ducha de emergencia

- Propiedad del archivo: CYPE Ingenieros S.A.
- Formato: FIEBDC-3/2016
- Programa: Generador de precios de la construcción. CYPE Ingenieros, S.A.
- Fecha: 16/05/2024
- Ámbito geográfico: Argentina
- Divisa: ARS
- Costes indirectos: 3 %
- Gastos generales: 13 %
- Beneficio industrial: 6 %
- IVA: 21 %

## S Señalización y equipamiento

### SM Baños

#### SMJ Lavaojos y duchas de emergencia

**SMJ030** Ud Conjunto de lavaojos y ducha de emergencia.
Conjunto de lavaojos y ducha de emergencia, modelo Columna 85671 "PRESTO EQUIP", con estructura de caño de acero inoxidable AISI 304 y latón pintado con poliéster, recogedor del lavaojos de acero inoxidable AISI 304, con válvula de paso de accionamiento por palanca lateral, ducha con rociador de caucho EPDM, accionada mediante tirante rígido con empuñadura triangular, capuchones guardapolvo, conexiones de latón de 1" de diámetro, tanto para el suministro como para la evacuación, presión mínima de suministro 1,5 bar, caudal de agua del lavaojos 26 litros/minuto, caudal de agua de la ducha 120 litros/minuto, con juego de desagüe. Incluso conexión a la red de agua fría y a la red de evacuación existentes y fijación al soporte. Totalmente instalado, conexionado, probado y en funcionamiento.
Incluye: Replanteo y trazado en el paramento soporte de la situación del aparato. Colocación, nivelación y fijación de los elementos de soporte. Nivelación, aplomado y colocación del aparato. Conexión a la red de agua fría y a la red de evacuación.
Criterio de cómputo de proyecto: Número de unidades previstas, según documentación gráfica de Proyecto.
Criterio de cómputo de obra: Se medirá el número de unidades realmente colocadas según especificaciones de Proyecto.

| Código | Ud | Descripción | Rendimiento | Precio | Importe |
|---|---|---|---|---|---|
| mt30emp010a | Ud | Conjunto de lavaojos y ducha de emergencia, modelo Columna 85671 "PRESTO EQUIP", con estructura de caño de acero inoxidable AISI 304 y latón pintado con poliéster, recogedor del lavaojos de acero inoxidable AISI 304, con válvula de paso de accionamiento por palanca lateral, ducha con rociador de caucho EPDM, accionada mediante tirante rígido con empuñadura triangular, capuchones guardapolvo, conexiones de latón de 1" de diámetro, tanto para el suministro como para la evacuación, presión mínima de suministro 1,5 bar, caudal de agua del lavaojos 26 litros/minuto, caudal de agua de la ducha 120 litros/minuto, con juego de desagüe. (material) | 1 | 1021105.07 | 1021105.070 |
| mt37sve010d | Ud | Válvula de esfera de latón niquelado para roscar de 1". (material) | 1 | 144.79 | 144.790 |
| mt30www010 | Ud | Material auxiliar para instalación de artefacto sanitario. (material) | 1 | 697.14 | 697.140 |
| mo107 | h | Medio oficial plomero. (mano de obra) | 0.108 | 8888.07 | 959.912 |
| % | % | Herramientas | 2 % | 1022906.912 | 20458.138 |
|  |  | Costes directos |  |  | 1043365.050 |

## Recursos

**mt30emp010a** Ud Conjunto de lavaojos y ducha de emergencia
Datos técnicos: Coste energético 1586.478 MJ; Emisión de CO2 145.308 kg
Residuos:
- embalaje: re150101 Envases de papel y cartón. (componente de residuo); rendimiento 1.493 kg; Código LER 15 01 01; Masa del elemento 1 kg; Volumen 0.001333 m3

**mt37sve010d** Ud Válvula de esfera de latón niquelado para roscar de 1"
Datos técnicos: Coste energético 843.399 MJ; Emisión de CO2 56.701 kg
Residuos:
- embalaje: re150101 Envases de papel y cartón; rendimiento 0.072 kg
