# Lavaojos de emergencia

- Propiedad del archivo: CYPE INGENIEROS, S.A.
- Formato: FIEBDC-3/2002
- Ámbito geográfico: Argentina
- Divisa: ARS
- Costes indirectos: 3.00 %
- Gastos generales: 13.00 %
- Beneficio industrial: 6.00 %
- IVA: 21.00 %

## S Señalización y equipamiento

### SM Baños

#### SMJ Lavaojos y duchas de emergencia

**SMJ010** Ud Lavaojos de emergencia.
Lavaojos de emergencia, de repisa, modelo Repisa 85760 "PRESTO EQUIP", para instalación con cañería empotrada, con estructura de caño de latón pintado con poliéster, con válvula de paso de accionamiento por palanca lateral, capuchones guardapolvo, conexión de latón de 1/2" de diámetro para el suministro, presión mínima de suministro 1,5 bar, presión máxima 5 bar, caudal de agua 26 litros/minuto. Incluso conexión a la red de agua fría existente y fijación al soporte. Totalmente instalado, conexionado, probado y en funcionamiento.
Incluye: Replanteo y trazado en el paramento soporte de la situación del aparato. Colocación, nivelación y fijación de los elementos de soporte. Nivelación, aplomado y colocación del aparato. Conexión a la red de agua fría y a la red de evacuación.
Criterio de cómputo de proyecto: Número de unidades previstas, según documentación gráfica de Proyecto.
Criterio de cómputo de obra: Se medirá el número de unidades realmente colocadas según especificaciones de Proyecto.

| Código | Ud | Descripción | Rendimiento | Precio | Importe |
|---|---|---|---|---|---|
| mt30emp030pa | Ud | Lavaojos de emergencia, de repisa, modelo Repisa 85760 "PRESTO EQUIP", para instalación con cañería empotrada, con estructura de caño de latón pintado con poliéster, con válvula de paso de accionamiento por palanca lateral, capuchones guardapolvo, conexión de latón de 1/2" de diámetro para el suministro, presión mínima de suministro 1,5 bar, presión máxima 5 bar, caudal de agua 26 litros/minuto. (material) | 1.000 | 1134305.40 | 1134305.40 |
| mt37sve010b | Ud | Válvula de esfera de latón niquelado para roscar de 1/2". (material) | 1.000 | 77.97 | 77.97 |
| mt30www010 | Ud | Material auxiliar para instalación de artefacto sanitario. (material) | 1.000 | 2029.81 | 2029.81 |
| op00ato010 |  | Atornillador. | 1.000 | 0.00 | 0.00 |
| op00tal010 |  | Taladro. | 1.000 | 0.00 | 0.00 |
| mo107 | h | Medio oficial plomero. (mano de obra) | 0.122 | 24268.44 | 2960.75 |
| % | % | Herramientas | 2 % | 1139373.93 | 22787.48 |
|  |  | Costes directos |  |  | 1162161.41 |
