# Jabonera para baño

- Propiedad del archivo: CYPE Ingenieros S.A.
- Formato: FIEBDC-3/2016
- Programa: Generador de precios de la construcción. CYPE Ingenieros, S.A.
- Fecha: 07/10/2024
- Ámbito geográfico: Argentina
- Divisa: ARS
- Costes indirectos: 3 %
- Gastos generales: 13 %
- Beneficio industrial: 6 %
- IVA: 21 %

## S Señalización y equipamiento

### SM Baños

#### SMA Accesorios

**SMA022** Ud Jabonera para baño.
Jabonera de pared, para baño, modelo Public 88057 "PRESTO EQUIP", de acero inoxidable AISI 304, acabado satinado, circular, con soporte mural. Fijación al soporte con las sujeciones suministradas por el fabricante.
Incluye: Replanteo. Colocación y fijación.
Criterio de cómputo de proyecto: Número de unidades previstas, según documentación gráfica de Proyecto.
Criterio de cómputo de obra: Se medirá el número de unidades realmente colocadas según especificaciones de Proyecto.

| Código | Ud | Descripción | Rendimiento | Precio | Importe |
|---|---|---|---|---|---|
| mt31abp030v | Ud | Jabonera de pared, para baño, modelo Public 88057 "PRESTO EQUIP", de acero inoxidable AISI 304, acabado satinado, circular, con soporte mural. (material) | 1 | 79162.57 | 79162.570 |
| mo107 | h | Medio oficial plomero. (mano de obra) | 0.122 | 24268.44 | 2960.750 |
| % | % | Herramientas | 2 % | 82123.320 | 1642.466 |
|  |  | Costes directos |  |  | 83765.786 |
