# Ensayos en cimiento

- Propiedad del archivo: CYPE INGENIEROS, S.A.
- Formato: FIEBDC-3/2002
- Ámbito geográfico: Argentina
- Divisa: ARS
- Costes indirectos: 3.00 %
- Gastos generales: 13.00 %
- Beneficio industrial: 6.00 %
- IVA: 21.00 %

## 0 Trabajos preparatorios

### 0E Toma de muestras y ensayos para estudio de patologías

#### 0ED Ensayos e inspecciones de elementos estructurales

**0ED010** Ud Ensayos en cimiento.
Ensayo para la determinación del armado superior de platea de fundación mediante el uso del pachómetro, obteniendo el número de barras y la disposición de las mismas, sin incluir cala ni reposición de revestimientos o recubrimientos.
Incluye: Realización del ensayo.
Criterio de cómputo de proyecto: Número de unidades previstas, según documentación gráfica de Proyecto.
Criterio de cómputo de obra: Se medirá el número de unidades realmente ejecutadas según especificaciones de Proyecto.

| Código | Ud | Descripción | Rendimiento | Precio | Importe |
|---|---|---|---|---|---|
| mt49hpa010a | Ud | Ensayo para determinar el armado superior de una platea de fundación, mediante el uso de pachómetro, obteniendo el número de barras y la disposición de las mismas, sin incluir cala ni reposición de revestimientos o recubrimientos. (material) | 1.000 | 876.47 | 876.47 |
| % | % | Herramientas | 2 % | 876.47 | 17.53 |
|  |  | Costes directos |  |  | 894.00 |
