# Descabezado de pilotín

- Propiedad del archivo: CYPE INGENIEROS, S.A.
- Formato: FIEBDC-3/2002
- Ámbito geográfico: Argentina
- Divisa: ARS
- Costes indirectos: 3.00 %
- Gastos generales: 13.00 %
- Beneficio industrial: 6.00 %
- IVA: 21.00 %

## C Fundaciones

### CP Profundas

#### CPM Pilotines

**CPM050** m Descabezado de pilotín.
Descabezado de pilotín con perfil tubular de acero, de 120 mm de diámetro, mediante picado del mortero de la cabeza del pilotín que no reúne las características mecánicas necesarias, con martillo eléctrico, y carga manual de escombros sobre camión o contenedor.
Incluye: Descabezado. Retirada y acopio de escombros. Carga manual de escombros sobre camión o contenedor.
Criterio de cómputo de proyecto: Longitud medida según documentación gráfica de Proyecto.
Criterio de cómputo de obra: Se medirá la longitud realmente ejecutada según especificaciones de Proyecto.

| Código | Ud | Descripción | Rendimiento | Precio | Importe |
|---|---|---|---|---|---|
| mq05mai040 | h | Martillo eléctrico. (maquinaria) | 0.465 | 2205.72 | 1025.66 |
| mo112 | h | Ayudante general de construcción. (mano de obra) | 0.516 | 23809.55 | 12285.73 |
| mo113 | h | Ayudante de albañil especializado en trabajos de mampostería. (mano de obra) | 0.322 | 23426.25 | 7543.25 |
| % | % | Herramientas | 2 % | 20854.64 | 417.09 |
|  |  | Costes directos |  |  | 21271.73 |
