# Zapata de fundación de hormigón masivo

- Propiedad del archivo: CYPE INGENIEROS, S.A.
- Formato: FIEBDC-3/2002
- Ámbito geográfico: Argentina
- Divisa: ARS
- Costes indirectos: 3.00 %
- Gastos generales: 13.00 %
- Beneficio industrial: 6.00 %
- IVA: 21.00 %

## C Fundaciones

### CS Superficiales

#### CSZ Zapatas

**CSZ015** m³ Zapata de fundación de hormigón masivo.
Zapata de fundación de hormigón masivo, realizada con hormigón H-13, condición de exposición no agresiva, tamaño máximo del agregado 19,0 mm, ámbito de consistencia A-3, elaborado y colado desde camión.
Criterio de valoración económica: El precio no incluye el encofrado.
Incluye: Replanteo y trazado de las zapatas y de las columnas u otros elementos estructurales que apoyen en las mismas. Colado y compactación del hormigón. Coronación y enrase de cimientos. Curado del hormigón.
Criterio de cómputo de proyecto: Volumen teórico, según documentación gráfica de Proyecto.
Criterio de cómputo de obra: Se medirá el volumen teórico ejecutado según especificaciones de Proyecto, sin incluir los incrementos por excesos de excavación no autorizados.

| Código | Ud | Descripción | Rendimiento | Precio | Importe |
|---|---|---|---|---|---|
| mt10hmf081abb | m³ | Hormigón masivo H-13, condición de exposición no agresiva, tamaño máximo del agregado 19 mm, ámbito de consistencia A-3, elaborado, según CIRSOC 201 1982. (material) | 1.100 | 3073.30 | 3380.63 |
| au00auh020 |  | Canaleta para colado del hormigón. | 1.000 | 0.00 | 0.00 |
| au00auh040 |  | Vibrador de hormigón, eléctrico. | 1.000 | 0.00 | 0.00 |
| mo045 | h | Oficial armador en hormigón. (mano de obra) | 0.064 | 33849.77 | 2166.39 |
| mo092 | h | Medio oficial armador en hormigón. (mano de obra) | 0.321 | 25286.39 | 8116.93 |
| % | % | Herramientas | 2 % | 13663.95 | 273.28 |
|  |  | Costes directos |  |  | 13937.23 |
