# Paralización del equipo completo para ejecución de pilotines, en trabajos de recalce de fundación

- Propiedad del archivo: CYPE INGENIEROS, S.A.
- Formato: FIEBDC-3/2002
- Ámbito geográfico: Argentina
- Divisa: ARS
- Costes indirectos: 3.00 %
- Gastos generales: 13.00 %
- Beneficio industrial: 6.00 %
- IVA: 21.00 %

## C Fundaciones

### CZ Recalces

#### CZM Micropilotaje en cimiento

**CZM002** h Paralización del equipo completo para ejecución de pilotines, en trabajos de recalce de fundación.
Paralización del equipo completo para ejecución de pilotines en trabajos de recalce de fundación, por causas ajenas a la empresa constructora, tales como falta de instrucciones, falta de prestaciones previstas, o fallos de recepción en los materiales.
Criterio de cómputo de proyecto: Tiempo estimado.
Criterio de cómputo de obra: Amortización en forma de alquiler por horas, según condiciones definidas en el contrato suscrito con la empresa suministradora.

| Código | Ud | Descripción | Rendimiento | Precio | Importe |
|---|---|---|---|---|---|
| mq03pva060b | Ud | Paralización del equipo completo en la ejecución de pilotines en trabajos de recalce de fundación, por causas ajenas a la empresa suministradora. (maquinaria) | 1.159 | 49470.34 | 57336.12 |
| % | % | Herramientas | 2 % | 57336.12 | 1146.72 |
|  |  | Costes directos |  |  | 58482.84 |
