# Perforación en fundación existente, para recalce de fundación

- Propiedad del archivo: CYPE INGENIEROS, S.A.
- Formato: FIEBDC-3/2002
- Ámbito geográfico: Argentina
- Divisa: ARS
- Costes indirectos: 3.00 %
- Gastos generales: 13.00 %
- Beneficio industrial: 6.00 %
- IVA: 21.00 %

## C Fundaciones

### CZ Recalces

#### CZM Micropilotaje en cimiento

**CZM005** m Perforación en fundación existente, para recalce de fundación.
Perforación en fundación existente hasta alcanzar su cara inferior, de 110 mm de diámetro, mediante perforadora con corona de widia; para recalce de fundación en un área de trabajo con altura libre de entre 2,50 y 4 m, y carga manual de escombros sobre camión o contenedor.
Criterio de valoración económica: El precio no incluye el transporte de los escombros generados.
Incluye: Localización de las armaduras existentes en la fundación. Replanteo de las zonas a perforar. Perforación con corona de widia. Fragmentación de los escombros en piezas manejables. Retirada y acopio de escombros. Limpieza de los restos de obra. Carga manual de escombros sobre camión o contenedor.
Criterio de cómputo de proyecto: Longitud medida según documentación gráfica de Proyecto.
Criterio de cómputo de obra: Se medirá la longitud realmente ejecutada según especificaciones de Proyecto.

| Código | Ud | Descripción | Rendimiento | Precio | Importe |
|---|---|---|---|---|---|
| mq05epp030 | h | Equipo hidráulico sobre carro de orugas, con doble cabezal, con corona de widia para perforación de fundación existente. (maquinaria) | 0.183 | 25971.92 | 4752.86 |
| mo089 | h | Medio oficial armador en hormigón armado. (mano de obra) | 0.202 | 9260.87 | 1870.70 |
| % | % | Herramientas | 2 % | 6623.56 | 132.47 |
|  |  | Costes directos |  |  | 6756.03 |
