# Cemento consumido en exceso en colado de pilotines, para recalce de fundación

- Propiedad del archivo: CYPE INGENIEROS, S.A.
- Formato: FIEBDC-3/2002
- Ámbito geográfico: Argentina
- Divisa: ARS
- Costes indirectos: 3.00 %
- Gastos generales: 13.00 %
- Beneficio industrial: 6.00 %
- IVA: 21.00 %

## C Fundaciones

### CZ Recalces

#### CZM Micropilotaje en cimiento

**CZM070** kg Cemento consumido en exceso en colado de pilotines, para recalce de fundación.
Cemento utilizado en la preparación de mortero o lechada de cemento, consumidos en exceso sobre el volumen teórico correspondiente al diámetro nominal del pilotín, durante los trabajos de colado.
Criterio de cómputo de obra: Se determinará, a partir del peso obtenido en báscula oficial de las unidades llegadas a obra, el peso de las unidades realmente ejecutadas según especificaciones de Proyecto.

| Código | Ud | Descripción | Rendimiento | Precio | Importe |
|---|---|---|---|---|---|
| mt08cem010c | kg | Cemento Portland CEM I 42,5 N, en sacos. (material) | 1.000 | 1.85 | 1.85 |
| mo113 | h | Ayudante de albañil especializado en trabajos de mampostería. (mano de obra) | 0.019 | 23426.25 | 445.10 |
| % | % | Herramientas | 2 % | 446.95 | 8.94 |
|  |  | Costes directos |  |  | 455.89 |
