# Retacado con mortero expansivo, en recalce de fundación

- Propiedad del archivo: CYPE INGENIEROS, S.A.
- Formato: FIEBDC-3/2002
- Ámbito geográfico: Argentina
- Divisa: ARS
- Costes indirectos: 3.00 %
- Gastos generales: 13.00 %
- Beneficio industrial: 6.00 %
- IVA: 21.00 %

## C Fundaciones

### CZ Recalces

#### CZX Retacados

**CZX030** m³ Retacado con mortero expansivo, en recalce de fundación.
Retacado mediante inyección de mortero expansivo, sin retracción, de alta resistencia inicial, hasta colmatar el espacio resultante entre la fundación existente y la nueva fundación, así como las oquedades que pudieran quedar tras finalizar la fase de colado durante los trabajos de recalce de cimiento, realizados por bataches en fases sucesivas. Incluso pasta de yeso y masilla para el sellado del espacio entre la fundación y el recalce.
Incluye: Limpieza de la cara superior del recalce de la fundación. Humectación de las superficies de contacto. Sellado del espacio entre fundación y recalce. Colocación de las boquillas de inyección. Inyección del mortero expansivo. Retirada del yeso y los escombros. Limpieza del elemento. Carga de escombros sobre camión o contenedor.
Criterio de cómputo de proyecto: Volumen medido según documentación gráfica de Proyecto.
Criterio de cómputo de obra: Se medirá el volumen realmente ejecutado según especificaciones de Proyecto.

| Código | Ud | Descripción | Rendimiento | Precio | Importe |
|---|---|---|---|---|---|
| mt09rec020 | kg | Mortero fluido a base de cemento, ligeramente expansivo (3% del volumen), para espesores comprendidos entre 10 y 30 mm, con 95 MPa de resistencia a flexotracción y 10 MPa de resistencia a compresión a 28 días, para retacados en recalces de fundación. (material) | 2020.000 | 7.97 | 16099.40 |
| mt09pye010b | m³ | Pasta de yeso de construcción B1. (material) | 0.030 | 1940.26 | 58.21 |
| mt09rec030 | kg | Masilla de sellado, de resina epoxi. (material) | 2.000 | 127.00 | 254.00 |
| mq06eim010 | h | Equipo de inyección manual de morteros fluidos y resinas. (maquinaria) | 2.550 | 443.02 | 1129.70 |
| mq06eim020 | Ud | Boquilla de inyección para equipo de inyección manual de morteros fluidos y resinas. (maquinaria) | 11.592 | 132.33 | 1533.97 |
| mo042 | h | Oficial armador en hormigón armado. (mano de obra) | 2.823 | 12397.13 | 34997.10 |
| mo089 | h | Medio oficial armador en hormigón armado. (mano de obra) | 1.411 | 9260.87 | 13067.09 |
| % | % | Herramientas | 2 % | 67139.47 | 1342.79 |
|  |  | Costes directos |  |  | 68482.26 |
