# Recalce de fundación mediante la ampliación lateral de la fundación existente, incrementando su canto

- Propiedad del archivo: CYPE INGENIEROS, S.A.
- Formato: FIEBDC-3/2002
- Ámbito geográfico: Argentina
- Divisa: ARS
- Costes indirectos: 3.00 %
- Gastos generales: 13.00 %
- Beneficio industrial: 6.00 %
- IVA: 21.00 %

## C Fundaciones

### CZ Recalces

#### CZZ Ampliación lateral del cimiento existente

**CZZ020** m³ Recalce de fundación mediante la ampliación lateral de la fundación existente, incrementando su canto.
Recalce de fundación mediante la ampliación lateral de la fundación existente, incrementando su canto, con una nueva fundación de hormigón armado, de 60x40 cm de sección, realizada por bataches, en fases sucesivas, con hormigón H-21, condición de exposición no agresiva, tamaño máximo del agregado 19,0 mm, ámbito de consistencia A-3, elaborado, y colado desde camión, y acero ADN 420, con una cuantía aproximada de 30 kg/m³; montaje, desmontaje y retirada del sistema de encofrado y de todo el material auxiliar, una vez que la fundación esté en condiciones de soportar los esfuerzos. Incluso alambre de atar y separadores.
Criterio de valoración económica: El precio incluye el corte, doblado y armado del acero en el lugar definitivo de su colocación en obra, pero no incluye la excavación, el relleno, la compactación del terreno ni la conexión entre la nueva fundación y la existente.
Incluye: Limpieza y preparación de la superficie de contacto del hormigón endurecido. Montaje del sistema de encofrado. Colocación de separadores y fijación de las armaduras. Colado y compactación del hormigón. Coronación y enrase de cimientos. Curado del hormigón. Desmontaje y retirada del sistema de encofrado.
Criterio de cómputo de proyecto: Volumen medido sobre las secciones teóricas de la excavación, según documentación gráfica de Proyecto.
Criterio de cómputo de obra: Se medirá el volumen teórico ejecutado según especificaciones de Proyecto, sin incluir los incrementos por excesos de excavación no autorizados.

| Código | Ud | Descripción | Rendimiento | Precio | Importe |
|---|---|---|---|---|---|
| mt08ema100 | m² | Sistema de encofrado recuperable de tableros de madera, para trabajos de recalce de fundación, de hasta 2 m de profundidad de la base de apoyo. (material) | 1.000 | 228.26 | 228.26 |
| mt07aco020a | Ud | Separador homologado para fundaciones. (material) | 8.000 | 1.90 | 15.20 |
| mt07aco090b | kg | Acero en barras nervuradas, ADN 420, de varios diámetros, según IRAM-IAS U 500-528. (material) | 30.600 | 34.16 | 1045.30 |
| mt08var050 | kg | Alambre galvanizado para atar, de 1,30 mm de diámetro. (material) | 0.120 | 19.03 | 2.28 |
| mt10haf071alc | m³ | Hormigón H-21, condición de exposición no agresiva, tamaño máximo del agregado 19 mm, ámbito de consistencia A-3, elaborado, según CIRSOC 201 1982. (material) | 1.100 | 2456.16 | 2701.78 |
| op00ciz020 |  | Cizalla para acero en barras nervuradas. | 1.000 | 0.00 | 0.00 |
| op00ata010 |  | Atadora de armadura. | 1.000 | 0.00 | 0.00 |
| op00sie020 |  | Sierra de disco fijo, para mesa de trabajo. | 1.000 | 0.00 | 0.00 |
| au00auh020 |  | Canaleta para colado del hormigón. | 1.000 | 0.00 | 0.00 |
| au00auh040 |  | Vibrador de hormigón, eléctrico. | 1.000 | 0.00 | 0.00 |
| mo043 | h | Oficial armador de hierro. (mano de obra) | 0.154 | 12397.13 | 1909.16 |
| mo090 | h | Medio oficial armador de hierro. (mano de obra) | 0.231 | 9260.87 | 2139.26 |
| mo045 | h | Oficial armador en hormigón. (mano de obra) | 0.064 | 12397.13 | 793.42 |
| mo092 | h | Medio oficial armador en hormigón. (mano de obra) | 0.385 | 9260.87 | 3565.43 |
| % | % | Herramientas | 2 % | 12400.09 | 248.00 |
|  |  | Costes directos |  |  | 12648.09 |
