# Demolición de losa de madera

- Propiedad del archivo: CYPE INGENIEROS, S.A.
- Formato: FIEBDC-3/2002
- Ámbito geográfico: Argentina
- Divisa: ARS
- Costes indirectos: 3.00 %
- Gastos generales: 13.00 %
- Beneficio industrial: 6.00 %
- IVA: 21.00 %

## D Demoliciones

### DE Estructuras

#### DEM Madera

**DEM020** m² Demolición de losa de madera.
Demolición de losa de viguetas de madera y entrevigado de alfarjías, sobre las que apoya un tablero de ladrillo cerámico visto macizo de elaboración manual (tejar) colocado por tabla; y malla soldada, en capa de compresión de hormigón armado, con martillo neumático y motosierra, previo levantado del piso y contrapiso, y carga manual sobre camión o contenedor.
Criterio de valoración económica: El precio no incluye el levantado del pavimento.
Incluye: Apeos y trabajos de estabilidad y protección del entorno. Replanteo de la superficie de losa a demoler. Demolición del elemento. Fragmentación de los escombros en piezas manejables. Retirada y acopio de escombros. Limpieza de los restos de obra. Carga manual de escombros sobre camión o contenedor.
Criterio de cómputo de proyecto: Superficie medida según documentación gráfica de Proyecto.
Criterio de cómputo de obra: Se medirá la superficie realmente demolida según especificaciones de Proyecto.

| Código | Ud | Descripción | Rendimiento | Precio | Importe |
|---|---|---|---|---|---|
| mq05mai030 | h | Martillo neumático. (maquinaria) | 0.058 | 3214.05 | 186.41 |
| mq05pdm110 | h | Compresor portátil diesel media presión 10 m³/min. (maquinaria) | 0.029 | 5451.29 | 158.09 |
| mq09sie010 | h | Motosierra a gasolina, de 50 cm de espada y 2 kW de potencia. (maquinaria) | 0.580 | 2363.27 | 1370.70 |
| mo112 | h | Ayudante general de construcción. (mano de obra) | 1.004 | 23809.55 | 23904.79 |
| mo113 | h | Ayudante de albañil especializado en trabajos de mampostería. (mano de obra) | 0.134 | 23426.25 | 3139.12 |
| % | % | Herramientas | 2 % | 28759.11 | 575.18 |
|  |  | Costes directos |  |  | 29334.29 |
