# Demolición de muro de tapia

- Propiedad del archivo: CYPE INGENIEROS, S.A.
- Formato: FIEBDC-3/2002
- Ámbito geográfico: Argentina
- Divisa: ARS
- Costes indirectos: 3.00 %
- Gastos generales: 13.00 %
- Beneficio industrial: 6.00 %
- IVA: 21.00 %

## D Demoliciones

### DE Estructuras

#### DET Tierra

**DET010** m³ Demolición de muro de tapia.
Demolición de muro de tapia, con martillo neumático y carga mecánica sobre camión o contenedor.
Incluye: Demolición del elemento. Fragmentación de los escombros en piezas manejables. Retirada y acopio de escombros. Limpieza de los restos de obra. Carga mecánica de escombros sobre camión o contenedor.
Criterio de cómputo de proyecto: Volumen medido según documentación gráfica de Proyecto.
Criterio de cómputo de obra: Se medirá el volumen realmente demolido según especificaciones de Proyecto.

| Código | Ud | Descripción | Rendimiento | Precio | Importe |
|---|---|---|---|---|---|
| mq05mai030 | h | Martillo neumático. (maquinaria) | 1.848 | 3214.05 | 5939.56 |
| mq05pdm110 | h | Compresor portátil diesel media presión 10 m³/min. (maquinaria) | 0.924 | 5451.29 | 5036.99 |
| mq01ret010 | h | Miniretrocargadora sobre neumáticos de 15 kW. (maquinaria) | 0.162 | 32258.70 | 5225.91 |
| mo112 | h | Ayudante general de construcción. (mano de obra) | 2.134 | 24857.97 | 53046.91 |
| mo113 | h | Ayudante de albañil especializado en trabajos de mampostería. (mano de obra) | 0.800 | 24452.14 | 19561.71 |
| % | % | Herramientas | 2 % | 88811.08 | 1776.22 |
|  |  | Costes directos |  |  | 90587.30 |
