# Desmontaje de red aérea de distribución de agua contra incendios

- Propiedad del archivo: CYPE INGENIEROS, S.A.
- Formato: FIEBDC-3/2002
- Ámbito geográfico: Argentina
- Divisa: ARS
- Costes indirectos: 3.00 %
- Gastos generales: 13.00 %
- Beneficio industrial: 6.00 %
- IVA: 21.00 %

## D Demoliciones

### DI Instalaciones

#### DIO Contra incendios

**DIO102** m Desmontaje de red aérea de distribución de agua contra incendios.
Desmontaje de red aérea de distribución de agua para el abastecimiento de los equipos de extinción de incendios, formada por cañería de acero negro con soldadura, unión roscada, con medios manuales, sin deteriorar los elementos constructivos a los que pueda estar sujeta, y carga manual sobre camión o contenedor.
Incluye: Desmontaje del elemento. Obturación de las conducciones conectadas al elemento. Retirada y acopio del material desmontado. Limpieza de los restos de obra. Carga manual del material desmontado y restos de obra sobre camión o contenedor.
Criterio de cómputo de proyecto: Longitud medida según documentación gráfica de Proyecto.
Criterio de cómputo de obra: Se medirá la longitud realmente desmontada según especificaciones de Proyecto.

| Código | Ud | Descripción | Rendimiento | Precio | Importe |
|---|---|---|---|---|---|
| mo008 | h | Oficial plomero. (mano de obra) | 0.132 | 33423.53 | 4411.91 |
| mo107 | h | Medio oficial plomero. (mano de obra) | 0.132 | 24268.44 | 3203.43 |
| % | % | Herramientas | 2 % | 7615.34 | 152.31 |
|  |  | Costes directos |  |  | 7767.65 |
