# Apertura de hueco en tabique interior de mampostería vista

- Propiedad del archivo: CYPE INGENIEROS, S.A.
- Formato: FIEBDC-3/2002
- Ámbito geográfico: Argentina
- Divisa: ARS
- Costes indirectos: 3.00 %
- Gastos generales: 13.00 %
- Beneficio industrial: 6.00 %
- IVA: 21.00 %

## D Demoliciones

### DP Tabiques

#### DPT Tabiquería de mampostería

**DPT011** m² Apertura de hueco en tabique interior de mampostería vista.
Apertura de hueco para posterior colocación de la carpintería, en tabique interior de mampostería vista, formada por bloque de hormigón de 10 cm de espesor, con martillo neumático, sin afectar a la estabilidad de la tabique o de los elementos constructivos contiguos, y carga manual sobre camión o contenedor.
Criterio de valoración económica: El precio incluye el corte previo del contorno del hueco, pero no incluye el montaje y desmontaje del apeo del hueco ni la colocación de dinteles.
Incluye: Replanteo del hueco en el paramento. Corte previo del contorno del hueco. Demolición del elemento. Fragmentación de los escombros en piezas manejables. Retirada y acopio de escombros. Limpieza de los restos de obra. Carga manual de escombros sobre camión o contenedor.
Criterio de cómputo de proyecto: Superficie medida según documentación gráfica de Proyecto.
Criterio de cómputo de obra: Se medirá la superficie realmente demolida según especificaciones de Proyecto.

| Código | Ud | Descripción | Rendimiento | Precio | Importe |
|---|---|---|---|---|---|
| mq05mai030 | h | Martillo neumático. (maquinaria) | 0.138 | 1173.73 | 161.97 |
| mq05pdm110 | h | Compresor portátil diesel media presión 10 m³/min. (maquinaria) | 0.138 | 1990.73 | 274.72 |
| op00amo010 |  | Amoladora o radial. | 1.000 | 0.00 | 0.00 |
| mo112 | h | Ayudante general de construcción. (mano de obra) | 0.158 | 8719.99 | 1377.76 |
| mo113 | h | Ayudante de albañil especializado en trabajos de mampostería. (mano de obra) | 0.169 | 8579.62 | 1449.96 |
| % | % | Herramientas | 2 % | 3264.41 | 65.29 |
|  |  | Costes directos |  |  | 3329.70 |
