# Desmontaje de cobertura de pizarra en techo inclinado

- Propiedad del archivo: CYPE INGENIEROS, S.A.
- Formato: FIEBDC-3/2002
- Ámbito geográfico: Argentina
- Divisa: ARS
- Costes indirectos: 3.00 %
- Gastos generales: 13.00 %
- Beneficio industrial: 6.00 %
- IVA: 21.00 %

## D Demoliciones

### DQ Techos

#### DQC Capa de cobertura

**DQC050** m² Desmontaje de cobertura de pizarra en techo inclinado.
Desmontaje de cobertura de piezas de pizarra rectangulares, colocada con clavos sobre rastreles a menos de 20 m de altura, en techo inclinado a dos aguas con una pendiente media del 60%; con medios manuales, y carga manual sobre camión o contenedor.
Criterio de valoración económica: El precio incluye el desmontaje de los elementos de fijación, de los remates, de los canalones y de las bajantes.
Incluye: Desmontaje del elemento. Retirada y acopio del material desmontado. Limpieza de los restos de obra. Carga manual del material desmontado y restos de obra sobre camión o contenedor.
Criterio de cómputo de proyecto: Superficie medida según documentación gráfica de Proyecto.
Criterio de cómputo de obra: Se medirá la superficie realmente desmontada según especificaciones de Proyecto.

| Código | Ud | Descripción | Rendimiento | Precio | Importe |
|---|---|---|---|---|---|
| mo020 | h | Oficial albañil especializado en trabajos de mampostería. (mano de obra) | 0.425 | 32526.94 | 13823.95 |
| mo113 | h | Ayudante de albañil especializado en trabajos de mampostería. (mano de obra) | 1.593 | 23426.25 | 37318.02 |
| % | % | Herramientas | 2 % | 51141.97 | 1022.84 |
|  |  | Costes directos |  |  | 52164.81 |
