# Demolición de muro de mampostería en vallado de lote

- Propiedad del archivo: CYPE INGENIEROS, S.A.
- Formato: FIEBDC-3/2002
- Ámbito geográfico: Argentina
- Divisa: ARS
- Costes indirectos: 3.00 %
- Gastos generales: 13.00 %
- Beneficio industrial: 6.00 %
- IVA: 21.00 %

## D Demoliciones

### DU Urbanización interior del lote

#### DUV Cerramientos exteriores

**DUV020** m³ Demolición de muro de mampostería en vallado de lote.
Demolición de muro de mampostería de ladrillo cerámico perforado, revestida, en vallado de lote, con martillo neumático, y carga manual de escombros sobre camión o contenedor.
Criterio de valoración económica: El precio incluye la demolición del revestimiento, pero no incluye la demolición de la fundación.
Incluye: Demolición del muro de mampostería y sus revestimientos. Fragmentación de los escombros en piezas manejables. Retirada y acopio de escombros. Limpieza de los restos de obra. Carga manual de escombros sobre camión o contenedor.
Criterio de cómputo de proyecto: Volumen medido según documentación gráfica de Proyecto.
Criterio de cómputo de obra: Se medirá el volumen realmente demolido según especificaciones de Proyecto.

| Código | Ud | Descripción | Rendimiento | Precio | Importe |
|---|---|---|---|---|---|
| mq05mai030 | h | Martillo neumático. (maquinaria) | 0.974 | 1173.73 | 1143.21 |
| mq05pdm110 | h | Compresor portátil diesel media presión 10 m³/min. (maquinaria) | 0.487 | 1990.73 | 969.49 |
| mo112 | h | Ayudante general de construcción. (mano de obra) | 1.125 | 8719.99 | 9809.99 |
| mo113 | h | Ayudante de albañil especializado en trabajos de mampostería. (mano de obra) | 1.125 | 8579.62 | 9652.07 |
| % | % | Herramientas | 2 % | 21574.76 | 431.50 |
|  |  | Costes directos |  |  | 22006.26 |
