# Peldaño de chapa perforada

- Propiedad del archivo: CYPE INGENIEROS, S.A.
- Formato: FIEBDC-3/2002
- Ámbito geográfico: Argentina
- Divisa: ARS
- Costes indirectos: 3.00 %
- Gastos generales: 13.00 %
- Beneficio industrial: 6.00 %
- IVA: 21.00 %

## E Estructuras

### EA Acero

#### EAE Escaleras, pasarelas y plataformas de trabajo

**EAE140** Ud Peldaño de chapa perforada.
Peldaño recto de 700x250 mm, de chapa perforada de acero galvanizado, con perforaciones redondas al tresbolillo 60°, R2 T3, de 2 mm de diámetro y 3 mm de distancia entre centros de dos perforaciones contiguas, de 2 mm de espesor y con un 40% de la superficie perforada, con los bordes largos doblados en U de 25x25 mm, con uniones soldadas en obra, sobre limón metálico de escalera.
Criterio de valoración económica: El precio incluye las soldaduras.
Incluye: Replanteo. Colocación y fijación de los peldaños. Limpieza final.
Criterio de cómputo de proyecto: Número de unidades previstas, según documentación gráfica de Proyecto.
Criterio de cómputo de obra: Se medirá el número de unidades realmente ejecutadas según especificaciones de Proyecto.

| Código | Ud | Descripción | Rendimiento | Precio | Importe |
|---|---|---|---|---|---|
| mt26aha030a | Ud | Peldaño recto de 700x250 mm, de chapa perforada de acero galvanizado, con perforaciones redondas al tresbolillo 60°, R2 T3, de 2 mm de diámetro y 3 mm de distancia entre centros de dos perforaciones contiguas, de 2 mm de espesor y con un 40% de la superficie perforada, con los bordes largos doblados en U de 25x25 mm. (material) | 1.000 | 543.76 | 543.76 |
| mq08sol020 | h | Equipo y elementos auxiliares para soldadura eléctrica. (maquinaria) | 0.156 | 2408.28 | 375.69 |
| mo047 | h | Oficial montador de estructura metálica. (mano de obra) | 0.180 | 35334.28 | 6360.17 |
| mo094 | h | Medio oficial montador de estructura metálica. (mano de obra) | 0.180 | 26396.86 | 4751.43 |
| % | % | Herramientas | 2 % | 12031.05 | 240.62 |
|  |  | Costes directos |  |  | 12271.67 |
