# Acero en columnas

- Propiedad del archivo: CYPE INGENIEROS, S.A.
- Formato: FIEBDC-3/2002
- Ámbito geográfico: Argentina
- Divisa: ARS
- Costes indirectos: 3.00 %
- Gastos generales: 13.00 %
- Beneficio industrial: 6.00 %
- IVA: 21.00 %

## E Estructuras

### EA Acero

#### EAS Columnas

**EAS010** kg Acero en columnas.
Acero A 572 Grado 50, en columnas formados por piezas compuestas de perfiles laminados en caliente, acabado con imprimación antioxidante, colocado con uniones atornilladas en obra, a una altura de más de 3 m.
Criterio de valoración económica: El precio incluye los tornillos, los cortes, los despuntes, las piezas especiales, las placas de arranque y de transición de columna inferior a superior, los casquillos y los elementos auxiliares de montaje.
Incluye: Limpieza y preparación del plano de apoyo. Replanteo y marcado de los ejes. Colocación y fijación provisional de la columna. Aplomado y nivelación. Ejecución de las uniones atornilladas.
Criterio de cómputo de proyecto: Peso nominal medido según documentación gráfica de Proyecto.
Criterio de cómputo de obra: Se determinará, a partir del peso obtenido en báscula oficial de las unidades llegadas a obra, el peso de las unidades realmente ejecutadas según especificaciones de Proyecto.

| Código | Ud | Descripción | Rendimiento | Precio | Importe |
|---|---|---|---|---|---|
| mt07ala000pc | kg | Acero laminado A 572 Grado 50, en perfiles laminados en caliente, según ASTM A 572, piezas compuestas, para aplicaciones estructurales, acabado con imprimación antioxidante. Trabajado y montado en taller, para colocar con uniones atornilladas en obra. (material) | 1.000 | 29.92 | 29.92 |
| op00lla010 |  | Llave de impacto. | 1.000 | 0.00 | 0.00 |
| op00cor020 |  | Cortadora manual de metal, de disco. | 1.000 | 0.00 | 0.00 |
| mo047 | h | Oficial montador de estructura metálica. (mano de obra) | 0.017 | 12397.13 | 210.75 |
| mo094 | h | Medio oficial montador de estructura metálica. (mano de obra) | 0.017 | 9260.87 | 157.43 |
| % | % | Herramientas | 2 % | 398.10 | 7.96 |
|  |  | Costes directos |  |  | 406.06 |
