# Preparación de superficie de hormigón estructural, con métodos químicos

- Propiedad del archivo: CYPE INGENIEROS, S.A.
- Formato: FIEBDC-3/2002
- Ámbito geográfico: Argentina
- Divisa: ARS
- Costes indirectos: 3.00 %
- Gastos generales: 13.00 %
- Beneficio industrial: 6.00 %
- IVA: 21.00 %

## E Estructuras

### EH Hormigón armado

#### EHK Preparación de la superficie

**EHK030** m² Preparación de superficie de hormigón estructural, con métodos químicos.
Preparación de superficie de hormigón estructural, para la posterior aplicación de productos reparadores y protectores, mediante limpieza con detergente alcalino, provocando la emulsión y posterior eliminación de la suciedad de origen orgánico depositada sobre el soporte, y carga manual de los restos generados sobre camión o contenedor.
Incluye: Aplicación del detergente. Lavado con equipo de lanza de agua. Retirada y acopio de los restos generados. Carga manual de los restos generados sobre camión o contenedor.
Criterio de cómputo de proyecto: Superficie medida según documentación gráfica de Proyecto.
Criterio de cómputo de obra: Se medirá la superficie realmente ejecutada según especificaciones de Proyecto.

| Código | Ud | Descripción | Rendimiento | Precio | Importe |
|---|---|---|---|---|---|
| mt08lim020c | l | Detergente alcalino sin disolventes ni fosfatos, para limpieza de superficies de mortero u hormigón, pinturas plásticas, estucados de cal y estructuras de hormigón. (material) | 0.050 | 73.44 | 3.67 |
| mq08lch020c | h | Equipo de chorro de agua a presión, con adaptador para lanza de agua. (maquinaria) | 0.162 | 1555.61 | 252.01 |
| mo112 | h | Ayudante general de construcción. (mano de obra) | 0.199 | 8719.99 | 1735.28 |
| % | % | Herramientas | 2 % | 1990.96 | 39.82 |
|  |  | Costes directos |  |  | 2030.78 |
