# Refuerzo de base y capitel de columna de hormigón armado, con perfiles metálicos

- Propiedad del archivo: CYPE INGENIEROS, S.A.
- Formato: FIEBDC-3/2002
- Ámbito geográfico: Argentina
- Divisa: ARS
- Costes indirectos: 3.00 %
- Gastos generales: 13.00 %
- Beneficio industrial: 6.00 %
- IVA: 21.00 %

## E Estructuras

### EH Hormigón armado

#### EHP Refuerzos con perfiles metálicos

**EHP020** Ud Refuerzo de base y capitel de columna de hormigón armado, con perfiles metálicos.
Base y capitel de refuerzo de columna de hormigón armado de 30x30 cm, realizados con perfiles de acero A 572 Grado 42, laminados en caliente, con capa de imprimación anticorrosiva, unidos entre sí mediante soldadura y adheridos a las losas inferior y superior con adhesivo tixotrópico de dos componentes a base de resina epoxi, con aporte de material de soldadura según ISO 2560, soldado del conjunto y relleno del espacio entre la losa y los perfiles metálicos, mediante inyección de adhesivo tixotrópico de dos componentes a base de resina epoxi, para asegurar la continuidad del refuerzo a través del nudo.
Incluye: Replanteo de la posición de los refuerzos. Limpieza de la superficie de hormigón. Aplicación del adhesivo. Colocación y fijación provisional de las piezas. Ejecución de las uniones por soldadura. Relleno por inyección de resinas epoxi.
Criterio de cómputo de proyecto: Número de unidades previstas, según documentación gráfica de Proyecto.
Criterio de cómputo de obra: Se medirá el número de unidades realmente ejecutadas según especificaciones de Proyecto.

| Código | Ud | Descripción | Rendimiento | Precio | Importe |
|---|---|---|---|---|---|
| mt09reh120a | kg | Adhesivo tixotrópico de dos componentes a base de resina epoxi, para la correcta unión entre el hormigón fresco y el hormigón endurecido o para mejorar la adherencia del hormigón endurecido y el acero. (material) | 0.320 | 151.83 | 48.59 |
| mt07ala000hb | kg | Acero laminado A 572 Grado 42, en perfiles laminados en caliente, según ASTM A 572, piezas simples, para aplicaciones estructurales, acabado con imprimación antioxidante. Trabajado y montado en taller, para colocar con uniones soldadas en obra. (material) | 6.000 | 25.11 | 150.66 |
| mt27pfi010 | l | Imprimación de secado rápido, formulada con resinas alquídicas modificadas y fosfato de zinc. (material) | 0.060 | 57.18 | 3.43 |
| mq08sol020 | h | Equipo y elementos auxiliares para soldadura eléctrica. (maquinaria) | 0.116 | 879.47 | 102.02 |
| op00ciz020 |  | Cizalla para acero en barras nervuradas. | 1.000 | 0.00 | 0.00 |
| op00ata010 |  | Atadora de armadura. | 1.000 | 0.00 | 0.00 |
| mo047 | h | Oficial montador de estructura metálica. (mano de obra) | 2.892 | 12397.13 | 35852.50 |
| mo094 | h | Medio oficial montador de estructura metálica. (mano de obra) | 2.892 | 9260.87 | 26782.44 |
| % | % | Herramientas | 2 % | 62939.64 | 1258.79 |
|  |  | Costes directos |  |  | 64198.43 |
